# Los 1 Straßenbauarbeiten
Angebotsaufforderung (GAEB 90, DA83)
DV-Nummer: 21990
Währung: EUR
Auftraggeber: OG St. Aldegund, , ,

## Zusätzlicher Text
Geltende Bedingungen und Merkblätter
Die Ausführung der Leistungen muss nach den gültigen Gesetzen,
technischen Vorschriften, Unfallverhütungsvorschriften, den Technischen
Richtlinien/Anweisungen sowie den Ausführungsunterlagen des
Leistungsempfängers erfolgen, u. a.

Richtlinien für die Sicherung von Arbeitsstellen an Straßen
(RSA)
Zusätzliche technische Vertragsbedingungen zur RSA
(ZTV-SA)
Kreislaufwirtschafts- und Abfallgesetz  KrW-/AbfG -
Gefahrengutverordnung Straße - GGVS -StVO
VOB Teil C,

in den jeweils gültigen Fassungen.

Preise (Haupt-/Nebenleistungen)

Mit den Einheitspreisen sind sämtliche Hauptleistungen gemäß
Beschreibung der jeweiligen Leistungspositionen sowie Nebenleistungen,
die auch ohne Erwähnung in der Leistungsbeschreibung zum üblichen
Leistungsinhalt gehören, abgegolten. Dies gilt auch für die unter
Arbeitsausführung genannten Punkte.

Zu den allgemeinen Nebenleistungen gehören insbesondere:

Gebühren und Auslagen
Einrichten, Unterhalten und Räumen der Baustelle sowie
Säubern der Baustelle und der vom AN benutzten Flächen
nach Abschluss der Arbeiten.
Einrichten und Unterhalten eines Baustellenlagers zur
Zwischenlagerung von Materialien, Werkzeugen,
Maschinen und Gerät.
Sichern der Baustelle durch Absperrung, Beschilderung
und Beleuchtung (ausgenommen Ampelanlagen und
Gestellung von Sicherungsposten Wasser- und
Schifffahrtsamt, Straßenmeisterei) entsprechend den
Vorschriften und Auflagen der Behörden.
Unterhaltung der Baustellensicherungseinrichtungen bei
Arbeitsunterbrechung
Beseitigung/Anbringen von Weidezäunen,
Straßenbegrenzungen, Leitpfosten, Verkehrszeichen,
Fahrbahnmarkierungen
Gestellung von Fachpersonal für Einweisung, Baukontrolle,
Abnahme, Materialannahme/-rückgabe,
Entsorgungsleistung, Gefahrgutbeförderung
Erbringen von Entsorgungsleistungen zur Vermeidung,
Verwertung und Beseitigung von Abfällen - Ausnahme:
Deponierung von kontaminiertem Boden -, die durch die
Tätigkeit des Auftragnehmers anfallen, einschl. der Abfälle,
die aus den vom Auftragnehmer beigestellten Material
resultieren.

## Zusätzlicher Text
Hinweis zu den Erdarbeiten

Falls in der Leistungsbeschreibung erwähnt, bedeutet "nach Anordnung des
AG", dass auch in der Vorbereitung der Ausführung erst nach besonderer
Anordnung zu beginnen ist.

Deponierung der auf der Baustelle gewonnene Stoffe

Deponierung von belastetem Aushub:
Siehe entsprechende Hinweistexte und Leistungspositionen.

Die Zulassung der angegebenen Deponie zur Ablagerung von belasteten
Mineralboden ist vor Baubeginn vorzulegen bzw. der Bauleitung zu
übergeben.

Besondere Anforderungen an Art und Güte der Stoffe

Für die Verfüllung der Leitungszone sind Natur- und Brechsande zu
verwenden, welche einen max. Kornanteil < 0,063 mm von 5 Masse -%
aufweisen. Für die Rohrgrabenverfüllung mit Austauschboden ist
gebrochenes Naturstein-oder Lavamaterial zu verwenden. Der zulässige
Feinkornanteil (< 0,063 mm) ist auf maximal 15 Masse -% beschränkt.
Bei Wasserzutritt darf keine Quellverformung, kein Zerfall und kein
Verlust der Tragfähigkeit eintreten und das Material keine
baustoffaggressiven Bestandteile enthalten.
Sämtliche vom AN eingebauten Baustoffe und Gegenstände müssen
hinsichtlich einer Einstufung nach LAGA die Anforderungen der
Einbauklasse Z0 (Ausnahme: Recyclingmaterial) erfüllen und frei von
gefährlichen Stoffen sein. Die Unbedenklichkeit der verwendeten Stoffe
ist nachzuweisen.

Art und Umfang der vom Auftraggeber verlangten Eignungs-
und Gütenachweise

Für alle zum Einsatz kommenden und vom AN zu liefernden Materialien für:
- Bettungsmaterialien in der Leitungszone des Kanals sowie der
Anschlussleitungen der Straßenabläufe
- Bodenaustausch zur Grabenverfüllung oberhalb der Leitungszone des
Kanals sowie der Anschlussleitungen der Straßenabläufe sind vor
Baubeginn Zertifikate einer anerkannten Materialprüfstelle vorzulegen,
in denen die Eignung der Stoffe für den vorgesehenen Verwendungszweck
nachgewiesen wird.

Besondere Erschwernisse während der Ausführung

Besonders erschwerend ist das Arbeiten unter vorhandenen Leitungen.
Hierzu sind die Weisungen der Versorgungsunternehmer einzuholen. Dabei
entstehende Kosten sind in die Einheitspreise einzurechnen.

Mehrmengen bei Straßenabläufen

An Straßenabläufen wird die Grabenbreite und Grabensohle von Achse
Hauptkanal bis Mitte Straßenablauf durchgemessen. Am Straßenablauf
werden in Verlängerung der Rohrachse 50 cm Arbeitsraum von der
Außenseite des Straßenablaufs vergütet. Der Mehraushub und Mehrverbau im
Bereich der Straßenabläufe  ist mit einzukalkulieren.

## Zusätzlicher Text
Der gesamte Baubereich befindet sich in einer steilen
Neigung von teilweise über 20% - 24%.

Es wird auf die engen Platzverhältnisse vor Ort
hingewiesen.
Dem AN wird empfohlen sich vor Angebotsabgabe ein Bild
der Örtlichkeit zu machen.

Mehraufwendeungen sowie Mehrkosten welche hierdurch
verursacht werden, sind in die einzelnen Positionen
einzukalkulieren.

## Zusätzlicher Text
Gemäß § 2 Nr. 1 VOB/B gehören Nebenleistungen zur
vertraglichen Leistungen auch ohne Erwähnung im Vertrag.
Die Baustelleneinrichtung ist gemäß ATV DIN 18299 eine
Nebenleistung und ist in die Einheitspreise einzukalkulieren.

Soweit in der Leistungsbeschreibung auf technische
Spezifikationen, z. B. nationale Normen, mit denen Europäische
Normen umgesetzt werden, europäische technische
Zulassungen, gemeinsame technische Spezifikationen,
internationale Normen, Bezug genommen wird, werden auch
ohne den ausdrücklichen Zusatz:"oder gleichwertig", immer
gleichwertige technische Spezifikationen in Bezug genommen.

## Zusätzlicher Text
Hinweis zu Deklarationsanalysen gemäß LAGA M 20 /
Ersatzbaustoffverordnung (EBV)

Zur ersten Einschätzung der Umweltverträglichkeit der
zu fördernden Erdmassen wurden im Vorfeld orientierende
Untersuchungen durch ein Baugrundlabor durchgeführt.
Die entsprechenden Untersuchungsergebnisse sind den
Kalkulationsunterlagen beigefügt und dienen der
vorläufigen Bewertung der anstehenden Materialien.

Unabhängig davon sind im Zuge der Bauausführung
sämtliche erforderlichen Deklarationsanalysen gemäß den
geltenden Regelwerken, insbesondere nach LAGA M 20 bzw.
der Ersatzbaustoffverordnung (EBV), durch den
Auftragnehmer zu veranlassen. Die hierfür
erforderlichen Leistungen sind in den entsprechenden
Positionen des Leistungsverzeichnisses berücksichtigt
udn sind zu kalkulieren.

Es wird darauf hingewiesen, dass seitens des
Auftraggebers kein Zwischenlager zur Herstellung
repräsentativer Haufwerke bereitgestellt oder
hergestellt werden kann. Erforderliche zusätzliche
Deklarationsanalysen sind daher grundsätzlich in situ
durchzuführen.

Die hierfür notwendige Vorgehensweise ist im Rahmen der
Angebotserstellung durch den Bieter mit dem
vorgesehenen Entsorgungs- bzw. Deponiebetreiber
abzustimmen und entsprechend zu berücksichtigen.

Ein Anspruch auf gesonderte Vergütung, insbesondere für
die Herstellung oder Nutzung eines Zwischenlagers sowie
für mehrfaches Aufnehmen, Umsetzen oder erneutes
Verladen der Erdmassen zur Probenahme oder Deklaration,
besteht nicht. Diese Leistungen sind mit den
angebotenen Einheitspreisen abgegolten.

## Straßenbauarbeiten
Datum: 13.07.26

### Titel 01 Bereich Klosterkammerstraße

#### Bereich 01.01 Verkehrssicherung

**01.01.1 Verkehrssicherungsmaßnahmen durchführen.**
Vorrichtungen zur Sicherung des Verkehrs
(Absperrungen, Beschilderungen, Schutzgerüste, Blenden
und Beleuchtung etc.) sowie zur Verkehrsregelung nach
polizeilicher Vorschrift und nach verkehrsrechtlicher
Anordnung im gesamten Baustellenbereich erstellen,
vorhalten und nach Beendigung der Bauarbeiten
beseitigen. Die Gebühren der verkehrsrechtlichen
Anordnung sind in den Einheitspreis mit
einzukalkulieren.

Inkl. aller notwendiger Kontrollfahrten. Auch an
Arbeitsfreien Tagen und Feiertagen.

Die Beschilderung sowie evtl. Umleitungen bei
Vollsperrungen sind mit den Verkehrsbehörden in der
Kalkulationsphase  abzustimmen.

Die Zustimmung der Bauleitung ist in jedem Fall
erforderlich, ansonsten besteht kein Anspruch auf eine
Vergütung.

Die Leistung wird wie folgt vergütet:

40% bei der 1. Abschlagsrechnung
30% nach etwa 2/3 der Bauzeit
30% nach Abschluss der Arbeiten
Menge: 1,000 psch

**01.01.2 Müllabfuhr**
Im Zuge der Baumaßnahme sind zur Sicherung der
Müllabfuhr während der gesamten Bauzeit die Mülltonnen
bzw. Säcke der Privathaushalte zu einem mit dem
Abfuhrunternehmen noch festzulegenden Standort
abzufahren und nach Leerung wieder zu verteilen.

Umfang: ca. 30 Haushalte
Intervall: Leerung wöchentlich
Menge: 1,000 psch

#### Bereich 01.02 vorbereitende Arbeiten

*Hinweis*
Hinweis Grenzsteinsicherung:
Die aus bautechnischer Sicht notwendigen Abgrabungen
oder Überschüttungen von vorhandenen Grenzsteinen sind
dem Auftrageber unmittelbar vorher anzuzeigen.

Wenn die Anzeige nicht rechtzeitig erfolgt, sind die
Kosten für die Wiederherstellung der Grenzsteine vom
Auftragnehmer zu übernehmen.

*Hinweis*
Vorhandene Mauern, Treppen, Zäune, Hausfassaden,
Lichtschächte, Kellereingänge, Tore, Bäumen und
angrenzenden Bepflanzung etc. sind im Zuge der
Auskofferungsarbeiten in jedem Fall zu sichern. Während
der Bauzeit anfallende Schäden gehen zu Lasten des AN
und sind umgehend zu beseitigen. Der Mehraufwand für
erforderliche Handschachtung sowie der erhöhte
Zeitaufwand von Maschineneinsatz im Zuge der
Auskofferungsarbeiten im Bereich der zu sichernden
Mauern, Treppen, Zäune, Hausfassaden, Lichtschächte,
Bäume, abgrenzenden Bepflanzung etc. ist in die
Aushubpositionen einzukalkulieren und wird nicht über
die Handschachtungsposition vergütet.

**01.02.1 Feinabsteckung**
Feinabsteckung

Die Feinabsteckung ist durch den AN herzustellen.
Einzukalkulieren ist eine gemeinsamen Abnahme des
Schnurgerüstes mit der Bauüberwachung, sowie eine
Optimierung vor Ort und die daraus resultierenden
Anpassungen.
Menge: 1,000 Psch

**01.02.2 Grenzsteinprotokoll anfertigen**
1 x vor Baubeginn und 1 x nach Beendigung der
Baumaßnahme ist in Abstimmung mit dem Auftraggeber ein
Grenzsteinprotokoll anzufertigen.
Die Anfertigung hat mit der Bauleitung zu erfolgen und
ist durch den AG und AN schriftlich zu bestätigen.

Einschließlich aller erforderlichen Materialien und
Nebenleistungen.
Menge: 2,000 Stk

**01.02.3 Vorhandene Grenzsteine sichern**
Vorhandene Grenzsteine, Nägel o.ä. der an die
Straßenparzelle angrenzenden Grundstücke suchen,
freilegen und sichern.
Während der Bauzeit anfallende Schäden gehen zu Lasten
des AN und sind umgehend zu beseitigen.

Einschließlich aller erforderlichen Materialien und
Nebenleistungen.
Menge: 22,000 Stk

**01.02.4 Betonfläche schneiden**
Betonfläche schneiden

Schnitttiefe bis ca. 20 cm.

Einschließlich aller erforderlichen Materialien und
Nebenleistungen.
Menge: 25,000 m

**01.02.5 Vorhandene Betonflächen aufnehmen und entsorgen**
Vorhandene Betonflächen in nicht zusammenhängenden
Teilflächen (Seitenflächen, Hofeinfahrten) abbrechen.
Beton mit geringer Bewehrung geradling schneiden,
abbrechen und entsorgen.

Betonstärke: 10 bis 20 cm
Ort: Betonkeile Privatzufahrten

Anfallendes Material ist aufzunehmen abzufahren und auf
amtl. Deponie zu entsorgen.
Menge: 25,000 m²

**01.02.6 Betonflächen angleichen**
Betonflächen ca. 20 cm dick aus Beton C 20/25 mit
konstruktiver Bewehrung liefern und in den zuvor
aufgenommenen Flächen zur Angleichung an die neu
hergestellte Straße einbauen. Einschließlich Herstellen
eines Planums, Material für den ungebundenen Oberbau
(Frostschutz, Schottertragschicht) wird gesondert
vergütet.

Bereich: Angleichungen Privatflächen

Einschließlich aller erforderlichen Materialien und
Nebenleistungen.
Menge: 20,000 m²

**01.02.7 Betonsteinpflaster aufnehmen,lagern, wiedereinbauen**
Betonsteinpflaster in nicht zusammenhängenden
Teilflächen aufnehmen, im Baustellenbereich lagern und
später wieder einbauen.

Steinstärke: ca. 8 - 12 cm
Unterschiedliche Steinformate
Ort: private Grundstücksflächen
In nicht zusammenhängenden Teilflächen

Wiederverwendbare Steine aussortieren, säubern und nach
Angaben des AG im Baustellenbereich bis zur
Wiederverwendung lagern. Erforderliche Pflasterschnitte
werden gesondert vergütet.

Wiedereinbau auf ein Brechsand - Splitt - Gemisch,
Körnung 0/8, gemäß den RStO Anforderungen der Zeile 1
der Tabellen 4, 5 bzw 6 der TL Pflaster-StB
erfüllen.Dicke des Pflasterbettes muß im verdichteten
Zustand 3 -  5 cm  betragen.
Fachgerecht nach dem Merkblatt der
Forschungsgesellschaft für Straßen - und Verkehrswesen,
Ausgabe 89, verlegen, abrütteln und den Belag mit
Brechsand einschlämmen.

Das Einschlämmen bzw. Nachsanden hat mehrfach zu
erfolgen, bis zum vollständigen Fugenverschluss.
Nach dem Fugenverschluss ist der übrige Sand sauber
abzufegen. Das Entfernen des Restsandes hat so
frühzeitig zu erfolgen, dass die "Fülleranteile" nicht
zermahlen werden und den Pflasterstein abschmirgeln.

Auf ausreichende Fugenbreite ist zu achten.
(Abstandhalter der Pflastersteine sind nicht
 maßgebend). Schnitte sind so weit wie möglich zu
vermeiden und statt dessen Formstücke der genannten
Pflasterserie zu verwenden.
Menge: 100,000 m²

**01.02.8 Natursteinpflaster aufnehmen,lagern, wiedereinbauen**
Natursteinpflaster in nicht zusammenhängenden
Teilflächen aufnehmen, im Baustellenbereich lagern und
später wieder einbauen.

Steinstärke: ca. 12-20 cm
Unterschiedliche Steinformate
Ort: private Grundstücksflächen
In nicht zusammenhängenden Teilflächen

Wiederverwendbare Steine aussortieren, säubern und nach
Angaben des AG im Baustellenbereich bis zur
Wiederverwendung lagern. Erforderliche Pflasterschnitte
werden gesondert vergütet.

Wiedereinbau auf ein Brechsand - Splitt - Gemisch,
Körnung 0/8, gemäß den RStO Anforderungen der Zeile 1
der Tabellen 4, 5 bzw 6 der TL Pflaster-StB
erfüllen.Dicke des Pflasterbettes muß im verdichteten
Zustand 3 -  5 cm  betragen.
Fachgerecht nach dem Merkblatt der
Forschungsgesellschaft für Straßen - und Verkehrswesen,
Ausgabe 89, verlegen, abrütteln und den Belag mit
Brechsand einschlämmen.

Das Einschlämmen bzw. Nachsanden hat mehrfach zu
erfolgen, bis zum vollständigen Fugenverschluss.
Nach dem Fugenverschluss ist der übrige Sand sauber
abzufegen. Das Entfernen des Restsandes hat so
frühzeitig zu erfolgen, dass die "Fülleranteile" nicht
zermahlen werden und den Pflasterstein abschmirgeln.

Auf ausreichende Fugenbreite ist zu achten.
Menge: 10,000 m²

**01.02.9 Fußgänger-Behelfsbrücken**
Fußgängerhilfssteg (Grabenbrücke) mit Schutzgeländer
und Fußbohle gemäß ZTV-SA für die Zugänge der
Hauseingänge liefern, aufstellen und gegen Verschiebung
und Einsturz sichern.
Entsprechend dem Baufortschritt, nach Angaben des AG
und in Abstimmung mit dem bauüberwachenden
Ingenieurbüro umsetzen und während der gesamten Bauzeit
vorhalten und sauber halten. Nach Beendigung der
Bauarbeiten ist der Fußgängerhilfssteg aufzunehmen und
abzutransportieren.
Nutzbreite: ca. 1,50 m
Länge:  ca. 5,00 m
Lauffläche aus Holz.
Menge: 8,000 Stk

**01.02.10 Frostschutzmaterial als Anrampung für Hauseingänge**
Frostschutzmaterial nach ZTV SoB - StB 04 /
Ausgabe 2004 bzw. DIN EN 13285
als Anrampung für Hauseingänge liefern, in Lagen von
max. 20 cm Stärke einbauen und verdichten.
Körnung: 0/32 bis 0/45
Korn bis 2 mm  = Natur- und Brechsand
Korn größer  als 2 mm = gebrochenes Hartgestein

Einbauort: Anrampung Hauseingänge
Verformungsmodul Ev2 mind. 100 MPa BK 0,3
Einbaustärke :  nach Erfordernis

Geforderte Wasserdurchlässigkeit: 2,6 * 10-5 m/s
Toleranz der Sollhöhe: +-2 cm
Ein Soll-Ist-Nachweis ist zu erbringen (Lieferschein).
Erschwernisse, z.B. durch Kanalschächte, Schieber- und
Hydrantenkappen sind in den EP mit einzukalkulieren.
Einschließlich aller erforderlichen Materialien und
Nebenleistungen.
Menge: 20,000 t

**01.02.11 Schieber- und Hydrantenkappen entsorgen**
Schieber- und Hydrantenkappen
in vorhandener Fahrbahn freilegen und entsorgen.
Aufbruch ca. 0,5 x 0,5 m pro Einbauteil.
Anfallende Stoffe sind aufzuladen und auf eine amtlich
zugelassene Deponie abzufahren, einschl. Deponiegebühr.
Menge: 10,000 Stk

#### Bereich 01.03 Abbrucharbeiten

**01.03.1 Bituminöse Befestigung trennen**
Bituminöse Befestigung in Fahrbahnen trennen.
Asphalttrag- und Asphaltdeckschichten geradlinig
schneiden.

Ort: Asphaltflächen
Trenntiefe: bis 15 cm

Einschließlich aller erforderlichen Materialien und
Nebenleistungen.
Menge: 60,000 m

**01.03.2 Teerfreie Asphaltflächen aufbrechen**
Asphaltflächen in nicht zusammenhängenden Teilflächen
aufbrechen, laden und zu einer amtlich zugelassenen
Deponie transportieren oder einer Verwertung zuführen.
Anfallende Entsorgungskosten und Gebühren einschl. der
Deklarationsanalyse sind einzukalkulieren.
Material beim Ausbau selektieren.

Ort: Fahrbahn und Privatflächen
Verwertungsklasse A gem. RuVA-StB 01/05
AVV- Nr.17 03 02
Bitumengemische
Dicke der bituminösen Befestigung: im Mittel 10-15 cm,
Abschnittsweise in verschiedenen Stärken.
Die ordnungsgemäße Entsorgung oder Verwertung ist
nachzuweisen.

Erschwernisse durch vorh. Einbauten (z.B. Schieber,
Hydranten, Schachtdeckel) sind mit einzukalkulieren.
Einschließlich aller erforderlichen Materialien und
Nebenleistungen.
Menge: 720,000 m²

**01.03.3 Pflaster, Plattenbeläge, Rasengittersteine entsorgen**
Betonsteinpflaster, Plattenbeläge, Rasengittersteine,
Natursteinpflaster  in nicht zusammenhängenden
Teilflächen aufnehmen, aufladen, abfahren und auf einer
amtl. Deponie zu entsorgen.
Deponiegebühren sind einzukalkulieren.
Entsorgungsnachweise sind vorzulegen.
Einschl. aller Gebühren und Nebenkosten.
Menge: 110,000 m²

**01.03.4 Vorhandene Bordsteine aufnehmen und entsorgen**
Rinnenborde, Rundborde, Hochborde, Tiefborde,
Flachborde, Rasenborde und Bordsteine anderer Formate
aufnehmen und entsorgen.
Bordsteine in Beton oder Mörtel versetzt einschl.
Unterbeton, ca. 15 cm dick und Rückenstütze aufbrechen
und entsorgen.
Anfallende Stoffe und übriges Abbruchgut sind
aufzunehmen, abzufahren und auf amtl. Deponie zu
entsorgen. Deponiegebühren sind einzukalkulieren.
Menge: 210,000 m

**01.03.5 1-Zeilige Natursteinbänderung aufnehmen und entsorgen**
1- Zeilige Natursteinbänderung
aufnehmen und entsorgen.
Natursteinbänderung in Beton oder Mörtel versetzt
einschl. Unterbeton, ca. 15 cm dick und Rückenstütze
aufbrechen und entsorgen.
Anfallende Stoffe und übriges Abbruchgut sind
aufzunehmen, abzufahren und auf amtl. Deponie zu
entsorgen. Deponiegebühren sind einzukalkulieren.
Menge: 12,000 m

**01.03.6 3-Zeilige Natursteinrinne aufnehmen und entsorgen**
3- Zeilige Natursteinrinne
aufnehmen und entsorgen.
Natursteinbänderung in Beton oder Mörtel versetzt
einschl. Unterbeton, ca. 15 cm dick und Rückenstütze
aufbrechen und entsorgen.
Anfallende Stoffe und übriges Abbruchgut sind
aufzunehmen, abzufahren und auf amtl. Deponie zu
entsorgen. Deponiegebühren sind einzukalkulieren.
Menge: 30,000 m

**01.03.7 Schachtabdeckung entsorgen**
Schachtabdeckung
in vorhandener Fahrbahn freilegen und entsorgen.
Aufbruch ca. 1,00 x 1,00 m pro Schacht.
Anfallende Stoffe sind aufzuladen und auf eine amtlich
zugelassene Deponie abzufahren, einschl. Deponiegebühr.
Einschl. Gestellung und Vorhaltung einer provisorischen
Abdeckung mit runder Stahlplatte während der Bauzeit.
Menge: 8,000 Stk

**01.03.8 Straßenablauf einschließlich Aufsatz entsorgen**
Straßenablauf einschließlich Aufsatz
vollständig ausbauen.
Anschlussleitungen, die bestehen bleiben, soweit
erforderlich, abdichten.
Inkl. Rückbau Rohrleitung 2,5m pro Ablauf
Straßenablauf aus Betonfertigteilen,
Ausbautiefe ab OK Aufsatz bis 2,5 m.
Straßenablauf liegt in befestigten Flächen.
Erforderliche Aufbruch- und Erdarbeiten sind mit
einzukalkulieren.
Wasserhaltung wird nicht gesondert vergütet und ist in
den EP einzukalkulieren .
Der Betonabbruch und Aushub ist getrennt aufzunehmen,
abzufahren und auf amtl. zugelassenen Deponien zu
entsorgen, einschl. Deponiegebühren.
Menge: 7,000 Stk

#### Bereich 01.04 Erdarbeiten

**01.04.1 Boden bis BM-0* für Verkehrsflächen lösen und entsorgen**
*** Bezugsbeschreibung
Aushub ist profilgerecht zu lösen, zu laden und zu
einer amtlich zugelassenen Deponie zu transportieren
oder einer Verwertung gemäß EBV zuzuführen.
Anfallende Entsorgungskosten und Gebühren einschl. der
Deklarationsanalyse sind einzukalkulieren.

Homogenbereich: B1, B2, B3

Gemäß den Bodengutachten:

- Labor Hart vom 16.10.2025
- Labor Hart vom 19.12.2025

Aushub im Bereich: Gesamter Bausellenbereich bis UK
Bodenverbesserung

Einbauklasse: bis BM-0*

Aushubtiefe: bis 1,00m
Menge: 550,000 m³

**01.04.2 Zulage für die Einstufung bis BM-F3**
*** wie Position 01.04.1
Zulage für die Einstufung bis BM-F3

Abrechnung über Wiegescheine.
Menge: 990,000 t

**01.04.3 Zulage für erschwertes Lösen (Pilgerschrittverfahren)**
Pilgerschrittverfahren gemäß DIN 4123,
als Zulage zu den Aushubspositionen.

Im Bereich nicht unterkellerter Gebäude, die nahe an
der Straße stehen sowie Gebäuden mit Gewölbekeller ist
das Lösen der Ausbaumassen wie folgt vorzunehmen:

Es wird von der Straßenmitte her senkrecht in Richtung
Straßenrand vor Kopf ausgehoben.
Der Aushub erfolgt in Abschnitten von max. 1,25 m
Breite, zwischen diesen Abschnitten bleibt jeweils ein
Bereich von mind. 3,75 m Breite stehen. Erst nachdem
die zuvor ausgehobenen Streifen wieder ordnungsgemäß
verfüllt und verdichtet sind, können die stehen
gebliebenen Bereiche ausgehoben werden.
der Mehraufwand für das Abschnittsweise verfüllen und
Verdichten wird im Titel "Oberbau" gesondert vergütet.

Alle Abschnitte werden in ca. 2,0 m Breite vor dem
Gebäude wieder auf ursprüngliches Niveau mit
Frostschutzmaterial verfüllt, erst unmittelbar vor
Einbau des Unterbaus wird diese Mehrmenge wieder
entfernt. Die hierfür erforderlichen Mengen werden über
die entsprechenden Positionen im Titel "Unterbau"
abgerechnet.

Sowohl beim Lösen als auch beim Verdichten der
Verfüllung ist mit größter Sorgfalt zu arbeiten. Es
sind die Anweisungen des Sachverständigen für Tief- und
Spezialtiefbau bzw. der örtlichen Bauüberwachung zu
beachten.
Menge: 100,000 m³

**01.04.4 Zulage für Ausheben mit Hand**
Ausheben von Hand als Zulage zur Bodenbewegung.
Ausführung z.B. im Bereich von Kabeln, Leitungen,
sonstigen Hindernissen im Boden der Klasse 3 bis 5.
Vergütung : 20 cm über Hindernis und beginnend 30 cm
davor und 30 cm dahinter, entfällt bei Abrechnung über
Erschwerniszulage.
Diese Position wird nur abrechnungsfähig nach
Zustimmung des AG bzw. der Bauleitung, und wenn die
Leistungen durch Aufmaß und mindestens 3 Digital-Fotos
mit mind. 2 Megapixel nachprüfbar dokumentiert sind.
Einschließlich aller erforderlichen Materialien und
Nebenleistungen.
Menge: 5,000 m³

**01.04.5 Fremdleitungen längs sichern**
Längs oder schräg im Straßenkoffer (einschl. evtl.
Tieferkofferung) verlaufende Fremdleitungen (Kabel,
Wasser, Gas, Kanal bis DN 250 o.ä.), soweit sie
innerhalb der Baugrube erhalten werden müssen,
sorgfältig freilegen, durch Unterstützung und/oder
Aufhängung dauerhaft sichern, einschließlich des
Mehraufwandes für die nach den Richtlinien des
Leitungsbetreibers erforderliche
Handschachtungsarbeiten bei Aushub und
Wiederverfüllung.

Einschließl. Lieferung und Einbau einer 10 cm dicken
Bettung und allseits 20 cm dicken Umhüllung aus Sand
sowie dem Ersatz aller beschädigten Materialien.

Bei einem lichten Abstand der Leitungen von weniger als
40 cm in den Achsen wird nur eine Leitung abgerechnet.

Diese Position wird nur abrechnungsfähig nach
Zustimmung des AG bzw. der Bauleitung, und wenn die
Leistungen durch Aufmaß und mindestens 3 Digital-Fotos
mit mind. 5 Megapixel nachprüfbar dokumentiert sind.
Einschließlich aller erforderlichen Materialien und
Nebenleistungen.
Menge: 480,000 m

**01.04.6 Fremdleitungen quer/schräg sichern**
Quer oder Schräg im Straßenkoffer (einschl. evtl.
Tieferkofferung) verlaufende Fremdleitungen (Kabel,
Wasser, Gas, Kanal bis DN 250 o.ä.), soweit sie
innerhalb der Baugrube erhalten werden müssen,
sorgfältig freilegen, durch Unterstützung und/oder
Aufhängung dauerhaft sichern, einschließlich des
Mehraufwandes für die nach den Richtlinien des
Leitungsbetreibers erforderliche
Handschachtungsarbeiten bei Aushub und
Wiederverfüllung.

Einschließl. Lieferung und Einbau einer 10 cm dicken
Bettung und allseits 20 cm dicken Umhüllung aus Sand
sowie dem Ersatz aller beschädigten Materialien.

Bei einem lichten Abstand der Leitungen von weniger als
40 cm in den Achsen wird nur eine Leitung abgerechnet.

Diese Position wird nur abrechnungsfähig nach
Zustimmung des AG bzw. der Bauleitung, und wenn die
Leistungen durch Aufmaß und mindestens 3 Digital-Fotos
mit mind. 5 Megapixel nachprüfbar dokumentiert sind.
Einschließlich aller erforderlichen Materialien und
Nebenleistungen.
Menge: 50,000 m

**01.04.7 Magerbeton als Ortbeton**
Ortbeton als unbewehrter Magerbeton nach DIN 1045
Beton C 8/10 liefern und in Teilmengen zur Sicherung
von Kabeln u. ä. einbauen.

Diese Position wird nur abrechnungsfähig nach
Zustimmung des AG bzw. der Bauleitung, und wenn die
Leistungen durch Aufmaß und mindestens 3 Digital-Fotos
mit mind. 5 Megapixel nachprüfbar dokumentiert sind.

Einschließlich aller erforderlichen Materialien und
Nebenleistungen.
Menge: 2,000 m³

#### Bereich 01.05 Unterbau

**01.05.1 Rohplanum herstellen**
Nach dem Erdaushub ist ein Rohplanum für den Einbau des
Unterbaus (Krotzenlage / Austauschboden) herzustellen
und mit 3-4 Walzübergänge nachverdichten
.
Max. Abweichung von der Sollhöhe +/-5 cm.

Einschließlich aller erforderlichen Materialien und
Nebenleistungen.
Menge: 650,000 m²

**01.05.2 Bodenaustauschmaterial, grobkörnige Böden**
Bodenaustauschmaterial, grobkörnige Böden nach DIN
18196 ausschließlich aus gebrochenem Hartgestein mit
hoher Scherfestigkeit lagenweise in Lagen von max. 20
cm Stärke einbauen und verdichten.

Erforderliche Kennwerte:
Einbaustärke ca. 30 cm
Körnung 0/56-0/100
Feinkornanteil (Kornanteil < 0,063 mm) < 10 Masse-% im
eingebauten Zustand
gebrochenes Hartgestein mit hoher Scherfestigkeit
Verformungsmodul Ev2 min. 70 MPa
Max. Abweichung von der Sollhöhe +/- 2 cm

Die Eignung der Mineralstoffe ist vor dem Einbau
nachzuweisen.

Mengenermittlung nach Aufmaß in eingebauten Zustand.
Ein Soll-Ist-Nachweis ist zu erbringen (Lieferschein).
Die Abrechnung erfolgt nach tatsächlich eingebauten
Mengen.
Menge: 195,000 m³

**01.05.3 Zulage für statischen Walzenzug**
Zulage für den Einsatz eines statischen Walzenzug
anstelle einer Vibrationswalze. z.B. Gummiradwalze

Verformungsmodul Ev2 mind. 70 MPa auf OK
Bodenaustausch

Min. 4 Walzübergänge

Einschließlich aller erforderlichen Materialien und
Nebenleistungen.
Menge: 650,000 m²

**01.05.4 Zulage für statischen Walzenzug**
Zulage für den Einsatz eines statischen Walzenzug
anstelle einer Vibrationswalze. z.B. Gummiradwalze

Verformungsmodul Ev2 mind. 120 MPa
 auf OK Frostschutzschicht

Min. 4 Walzübergänge

Einschließlich aller erforderlichen Materialien und
Nebenleistungen.
Menge: 650,000 m²

#### Bereich 01.06 Oberbau

*Hinweis*
Die Asphaltflächend der Fahrbahn sind in einer Bahn zu
fahren.

Ein halbseitiger Bau mit Mittelnaht ist nicht zulässig.

Die Merhkosten hierfür sind in die Einheitspreise des
Asphaltbaus einzukalkulieren und werden nicht gesondert
vergütet.

**01.06.1 Frostschutzmaterial BKL 1,0 Asphaltfläche**
Frostschutzmaterial nach ZTV SoB - StB 20,
 bzw. DIN EN 13285
in Lagen von max. 20 cm Stärke einbauen und verdichten.
Körnung 0/32 - 0/45
Korn bis 2 mm  = Natur- und Brechsand
Korn größer  als 2 mm = gebrochenes Hartgestein

Einbauort: Brunnenstraße
Verformungsmodul Ev2 mind. 120 MPa BK 1,0
Einbaustärke :  47cm

Geforderte Wasserdurchlässigkeit: 2,6 * 10-5 m/s
Toleranz der Sollhöhe: +-2 cm
Ein Soll-Ist-Nachweis ist zu erbringen (Lieferschein).
Erschwernisse, z.B. durch Kanalschächte, Schieber- und
Hydrantenkappen sind in den EP mit einzukalkulieren.
Menge: 310,000 m³

**01.06.2 Tiefbordsteine liefern und versetzen.**
Tiefbordsteine aus Beton nach DIN EN 1340 in Verbindung
DIN 483 Restnorm, Qualität DIT
liefern und auf einem Betonfundament höhen- und
fluchtgerecht mit allen erforderlichen Schnitten
einbauen. Schnitte sind einzukalkulieren.

Tiefbordstein T 10/25/100 cm.
Farbe: grau
Einbauort: Fahrbnahnbereich und Seitenflächen

Rückenstütze aus Beton C20/25 bis 10 cm unter OK
Bordstein, 15 cm stark herstellen. Unterbeton C 20/25,
20 cm stark herstellen.
Fugen dicht gestoßen. In regelmäßigen Abständen von
max. 5-6 m sind Dehnungsfugen vorzusehen. Die Dehnfugen
sind aus Neukautschuk-Recycling-Material vulkanisiert
fest eingepresst bündig einzubauen und durchgehend bis
zur Frostschutzschicht herzustellen.
Die Herstellung von Dehnungsfugen ist einzurechnen und
wird nicht gesondert vergütet.
Die Bordsteine dürfen nicht aus Kiesbeton sein, sondern
müssen aus gebrochenen Hartgesteinsbeton hergestellt
sein.

Einschließlich aller erforderlichen Materialien und
Nebenleistungen.
Menge: 200,000 m

**01.06.3 Rundbordsteine setzen.**
Rundbordsteine aus Beton nach DIN EN 1340 in Verbindung
DIN 483 Restnorm, Qualität DIT auf einem Betonfundament
höhen- und fluchtgerecht mit allen erforderlichen
Schnitten einbauen. Schnitte sind einzukalkulieren.

Rundbordstein 15 / 22 / 100 cm
Farbe: grau
Anschlaghöhe : 4 cm.

Rückenstütze aus Beton C 20/25 bis 10 cm unter OF
Bordstein, 20 cm stark herstellen. Die Rückenstütze ist
senkrecht abzuschalen.
Unterbeton C20/25, 20 cm stark herstellen.
Fugen dicht gestoßen. In regelmäßigen Abständen von
max. 5-6 m sind Dehnungsfugen vorzusehen.Die Dehnfugen
sind aus Neukautschuk-Recycling-Material vulkanisiert
fest eingepreßt bündig und durchgehend bis zur
Frostschutzschicht herzustellen einzubauen .
Das Herstellen der Dehnungsfugen wird nicht gesondert
vergütet.
Die Bordsteine dürfen nicht aus Kiesbeton sondern
müssen aus gebrochenen Hartgesteinsbeton hergestellt
sein.
Menge: 180,000 m

**01.06.4 Dehnplatten liefern und einbauen**
Dehnplatte aus PE liefern und als Schallschutzplatte
zwischen der Gebäudewand und dem Straßenkörper
einabuen.

Dehnplatte aus aufgeschäumten PE,
Rollenware 25 x 0,5 m, Dicke 10mm.

Einschließlich aller erforderlichen Schnitte

Die Denhplatten sind 2cm unter der späteren Oberkannte
des angrenzenden bauteils abzuschneiden.

Die entstehende Fuge ist mit einem Epoxidharzmaterial
zu verschließen mit einem leichten Gefälle zur Straße.
Menge: 380,000 m

**01.06.5 2-zeilige Entwässerungsrinne aus Betonstein**
Betonpflasterstein 16x16x14 cm für 8 mm Fugenbreite,
Qualität DI K, gefertigt nach DIN EN 1338
"Pflastersteine aus Beton", Kennzeichnung",
Anforderungen gemäß TL Pflaster-StB06 und mit oben
genannten zusätzlichen Eigenschaften liefern und
fachgerecht nach DIN 18318:2006-10 und ZTV
Pflaster-StB06 auf ein mindestens 20 cm dickes (bei
hohen Lasten auch dicker) und noch nicht abgebundenes
Betonfundament aus C 25/30 höhen- und fluchtgerecht
nach Angaben der Bauleitung hammerfest versetzen. Das
Fundament ist zu verdichten. Die Außenseiten des
Fundamentes sind in der gesamten Höhe in Schalung
herzustellen. Die Fugenbreite soll mit ca. 8 mm
ausgebildet werden. Die Position beinhaltet
Aussparungen, bzw. Anpassungen an Straßenabläufe. In
regelmäßigen Abständen von max. 5-6 m sind
Dehnungsfugen vorzusehen. Die Dehnfugen sind aus
Neukautschuk-Recycling-Material vulkanisiert fest
eingepresst bündig einzubauen und durchgehend bis zur
Frostschutzschicht herzustellen.Die Vergütung für die
Herstellung von Dehnungsfugen und das Verfugen mit
vergütetem Fugenmörtel erfolgt in gesonderten
Positionen.

Betonpflasterstein mit Vorsatz und Fase, Fugenbreite
ca. 8 mm, Format (Raster) 16x16x14 cm. Vorgenannte
Steine müssen mit Portlandzement der Güteklasse CEM I
42,5 R, ohne Zusatz von Flugasche als Füller und  unter
ausschließlicher Verwendung von Basaltsplitt
hergestellt sein.
weitere nachzuweisende Eigenschaften:
Kernbetonzementgehalt:  min. 280 kg/m³
Vorsatzzementgehalt:  min. 400 kg/m³
Druckfestigkeit:  60 N/mm² im Mittel, kein
Einzelwert kleiner 50 N/mm²
erhöhter Witterungswiderstand (eFT):Abwitterung < 500
g/m² im Mittel nach den CDF-Verfahren
Die Verlege- und Versetzhinweise des Herstellers sind
ebenso Vertragsgrundlage, wie DIN 18318 und die ZTV
Pflaster-StB06. Die Produkte des Lieferanten müssen
zusätzlich vom Güteschutz fremdüberwacht sein.
Schnitte zur Anpassung an örtliche Gegebenheiten sowie
das Setzen der Ablaufroste auf planmäßige Höhe sind
einzurechnen.

2-zeilige Pflasterrinne
Rinnenbreite:  35 cm
Farbe:  grau
Oberfläche:  unbehandelt

vor und hinter den Dehnfugen ist statt Schnitten je 1
Stein 16x24x12 cm zu verwenden.

Einschließlich aller erforderlichen Materialien und
Nebenleistungen.
Menge: 180,000 m

**01.06.6 Trass Haftschlämme**
Haftbrücke für 2-zeilige Entwässerungsrinne
für Rinnenpflaster, frostbeständig

mineralisch
- hochvergütet
- schnellerhärtend
- hydraulisch abbindend und erhärtend
- leicht und geschmeidig verarbeitbar
- frost- und wasserbeständig nach Erhärtung
- spannungsarmer Erhärtungsverlauf

Zement gemäß DIN EN 197-1
- Trass gemäß DIN 51043
- gestufte Gesteinskörnung gemäß DIN EN 13139
- Additive zur besseren Untergrundhaftung
- Additive zur Steuerung und Verbesserung der
Verarbeitungs- und Produkteigenschaften

Körnung 0 - 0,5 mm
Wasserbedarf ca. 6,0 l pro 25 kg/Sack
Mischzeit ca. 3 Minuten
Reifezeit ca. 5 Minuten
Verarbeitungszeit ca. 1 Stunde

Die Einbau wird zwingend erforderlich und ist mittels
Lieferscheinnachweis zu dokumentieren.
Einschließlich aller erforderlichen Materialien und
Nebenleistungen.
Menge: 180,000 m

**01.06.7 Fugenvergußmörtel**
Fugenvergussmörtel
für 2-zeilige Entwässerungsrinne.
Unterer Fugenbereich:
Zementgebundener Pflasterfugenmörtel mit Trass

geeignet für die Nutzungskategorie N3 gemäß ZTV Wegebau
- für Flächen mit Verkehrsbelastung
- zur Verfugung von Alt- und Neupflaster
- geeignet für das waage- und senkrechte Verfugen von
Rinnen, Zeilen und Bordsteinen aus Betonsteinen
- für die Ausbildung von Entwässerungsrinnen

erfüllt die Anforderungen des FGSV-Arbeitspapiers 618/2
- hoch fließfähig
- selbstverdichtend
- polymermodifiziert
- hohe Druckfestigkeit
- speziell abgestimmte Druckfestigkeit
- geringe Schwindneigung
- spannungsarm abbindend durch original tubag Trass
- einkomponentig
- wasserundurchlässig nach Erhärtung
- leichte Verarbeitung
- hoher Frost-Tausalz-Widerstand
- Kehrmaschinen geeignet
- Zement gemäß DIN EN 197-1
- Trass gemäß DIN 51043
- gestufte Gesteinskörnung gemäß DIN EN 13139

Oberer Fugenbereich:

3-komponentiger, formulierter Reaktionsharzmörtel mit
definierter Mineralkornmischung für schwere Verkehrsbelastungen

- fließfähig
- selbstverdichtend
- speziell abgestimmte Druckfestigkeit
- dreikomponentig
- leichte Verarbeitung
- hoher Frost-Tausalz-Widerstand
- Kehrmaschinen geeignet

Farbe: Wie Rinnenstein
Menge: 180,000 m

**01.06.8 Dehnungsfugen für 2-zeilige Rinne**
ZB-Dehnscheibe für 2-zlg. Entwässerungsrinne.
Dehnscheibe aus Neukautschuk-Recycling-Material,
vulkanisiert NR/SBR Kautschuk, Dichte 1,2 kg/dm², Farbe
schwarz, Shore-A-Härte 53+/-10, kein Gummigranulat,
fest eingepresst im Abstand von 0,5-1 m rechts und
links der Straßenabläufe, im Rinnenbereich im Abstand
von 5-10 m, abhängig von der Steinhöhe.Die Größe der
Pass-Stücke, die an die Dehnfuge anschließen muss
mindestens 50% der Größe eines Normalsteines
entsprechen
Die Dehnungsscheibe ist in der gesamten Aufbauhöhe
Beton/Mörtel/Stein auszubilden.
Menge: 45,000 Stk

**01.06.9 1-zeilige Betonsteinbänderung**
1-zeilige Betonsteinbänderung entlang Bordsstein (oben
und unten) liefern und herstellen.
Steinmaß: ca. 16x16*14 cm Betonunterbau und
Rückenstütze aus
Beton C 25/30 ca. 20 cm stark,
Einbindetiefe der Steine in Mörtel 4-5 cm.
Mischungsverhältniss:  1 : 3
Die Verfugung hat vor Abbinden des Mörtels und des
Betons zu erfolgen. Die Fugenbreite muß mind. 8 mm, in
Kopfhöhe der Steine max. 15 mm betragen, Preßfugen sind
nicht erlaubt.

Verfugung: zweischichtiger Fugenverguss,
selbstverdichtend
Unterer Fugenbereich mit hochfestem hydraulischem
Mörtel mit ca. 70 N/qmm
Druckfestigkeit auf 3/4 einschlämmen.
Oberer Fugenbereich mit Epoxydharzmörtel
selbstverdichtend Druckfestigkeit 15-25 N/mm² (nach 3
bis 7 Tagen) bis 3-4
cm von oben vergießen. Herstellervorschrift beachten,
einschl. Nachbehandlung und Nebenarbeiten.
Mörteldichte: ca. 1,5 kg/dm³.
Enddruckfestigkeit 40 N/mm².

In regelmäßigen Abständen sind Dehnungsfugen
vorzusehen.
Einschließlich aller erforderlichen Materialien und
Nebenleistungen.
Menge: 180,000 m

**01.06.10 Trass Haftschlämme**
Haftbrücke für 1-zeilige Entwässerungsrinne
für Rinnenpflaster, frostbeständig

mineralisch
- hochvergütet
- schnellerhärtend
- hydraulisch abbindend und erhärtend
- leicht und geschmeidig verarbeitbar
- frost- und wasserbeständig nach Erhärtung
- spannungsarmer Erhärtungsverlauf

Zement gemäß DIN EN 197-1
- Trass gemäß DIN 51043
- gestufte Gesteinskörnung gemäß DIN EN 13139
- Additive zur besseren Untergrundhaftung
- Additive zur Steuerung und Verbesserung der
Verarbeitungs- und Produkteigenschaften

Körnung 0 - 0,5 mm
Wasserbedarf ca. 6,0 l pro 25 kg/Sack
Mischzeit ca. 3 Minuten
Reifezeit ca. 5 Minuten
Verarbeitungszeit ca. 1 Stunde

Die Einbau wird zwingend erforderlich und ist mittels
Lieferscheinnachweis zu dokumentieren.
Einschließlich aller erforderlichen Materialien und
Nebenleistungen.
Menge: 180,000 m

**01.06.11 Fugenvergußmörtel**
Fugenvergussmörtel
für 1-zeilige Entwässerungsrinne.
Unterer Fugenbereich:
Zementgebundener Pflasterfugenmörtel mit Trass

geeignet für die Nutzungskategorie N3 gemäß ZTV Wegebau
- für Flächen mit Verkehrsbelastung
- zur Verfugung von Alt- und Neupflaster
- geeignet für das waage- und senkrechte Verfugen von
Rinnen, Zeilen und Bordsteinen aus Betonsteinen
- für die Ausbildung von Entwässerungsrinnen

erfüllt die Anforderungen des FGSV-Arbeitspapiers 618/2
- hoch fließfähig
- selbstverdichtend
- polymermodifiziert
- hohe Druckfestigkeit
- speziell abgestimmte Druckfestigkeit
- geringe Schwindneigung
- spannungsarm abbindend durch original tubag Trass
- einkomponentig
- wasserundurchlässig nach Erhärtung
- leichte Verarbeitung
- hoher Frost-Tausalz-Widerstand
- Kehrmaschinen geeignet
- Zement gemäß DIN EN 197-1
- Trass gemäß DIN 51043
- gestufte Gesteinskörnung gemäß DIN EN 13139

Oberer Fugenbereich:

3-komponentiger, formulierter Reaktionsharzmörtel mit
definierter Mineralkornmischung für schwere Verkehrsbelastungen

- fließfähig
- selbstverdichtend
- speziell abgestimmte Druckfestigkeit
- dreikomponentig
- leichte Verarbeitung
- hoher Frost-Tausalz-Widerstand
- Kehrmaschinen geeignet

Farbe: Wie Rinnenstein
Menge: 180,000 m

**01.06.12 Asphalttragschicht aus AC 32 T N herstellen**
Asphalttragschicht gemäß ZTV-Asphalt-StB 07 aus
AC 32 T N maschinell herstellen

Fläche:

Einbau im Straßenbereich
Einbaudicke: 14 cm,
Mischgutart AC 32 T N,
Bindemittel 50/70

Erschwernisse für den Einbau um Schieberkappe,
Hydrantenkappen und Schachtdeckel sind in den EP
einzurechnen und werden nicht gesondert vergütet.
Menge: 540,000 m²

**01.06.13 Asphalttragschicht aus AC 32 T N herstellen**
Asphalttragschicht gemäß ZTV-Asphalt-StB 07 aus
AC 32 T N herstellen

Einbau in Kleinflächen von Hand

Einbau im Seitenbereich Haus 3-7
Einbaudicke: 14 cm,
Mischgutart AC 32 T N,
Bindemittel 50/70
Menge: 70,000 m²

**01.06.14 Asphaltdeckschicht aus AC 8 DN herstellen**
Asphaltdeckschicht gemäß ZTV Asph-StB 07 aus
AC 8 DN maschinell herstellen.

Fläche: Fahrbahnbereich einschl. Einmündungen

Einbau in Fahrbahnfläche
Dicke: 4 cm,
Bindemittel  50/70

Erschwernisse für den Einbau um Schieberkappe,
Hydrantenkappen und Schachtdeckel sind in den EP
einzurechnen und werden nicht gesondert vergütet.
Menge: 540,000 m²

**01.06.15 Asphaltdeckschicht aus AC 8 DN herstellen**
Asphaltdeckschicht gemäß ZTV Asph-StB 07 aus
AC 8 DN herstellen.

Fläche: Seitenflächen vor Haus Nr.3-7

Einbau in Kleinflächen von Hand

Dicke: 4 cm,
Bindemittel  50/70

Erschwernisse für den Einbau um Schieberkappe,
Hydrantenkappen und Schachtdeckel sind in den EP
einzurechnen und werden nicht gesondert vergütet.
Menge: 70,000 m²

**01.06.16 Bitumenemulsion aufsprühen**
Bitumenemulsion zur Herstellung des Schichtenverbundes
aufsprühen.

Das Reinigen der anzusprühenden Fläche vor dem
Ansprühvorgang ist einzukalkulieren.

Unterlage = Asphaltbefestigung
Bindemittel =  C40BF1-S
Bindemittelmenge =  300 g/m2
In Verkehrsflächen der Belastungsklasse:  BK 0,3

Vor Einbau  Asphaltdeckschicht.
Menge: 610,000 m²

**01.06.17 Abstreusplitt 1/3**
Abstreusplitt 1/3  liefern und das Abstreumaterial auf
die Oberfläche der noch heißen Deckschicht aufbringen
und einwalzen. Nichtgebundenes Abstreumaterial ist zu
entfernen.
Material: Edelsplitt 1/3
Menge :  2,0 kg/qm
Menge: 610,000 m²

**01.06.18 Asphaltfugen nachschneiden und vergiessen**
Die Längs- und Querfugen zwischen
bestehender Fahrbahndecke oder angrenzenden Bauteilen
(z. B. Rinne oder Bordstein) und neuer Deckenfläche
sind  nachzuschneiden, mit Fugenspalt zu versehen und
mit Fugenvergussmasse zu füllen.
Fugentiefe entsprechend der Dicke der Deckschicht.
Einschließlich Vorbehandlung der Fuge gemäß
Verarbeitungsvorschriften des Herstellers der
Vergussmasse (z.B. Reinigung und Voranstrich).
Vergussmasse gemäß DIN EN 14188-1 elastisch
entsprechend TL/TP Fug-StB 01
Die Deckenanschlüsse sind niveaugleich herzustellen.
Einschließlich aller erforderlichen Materialien und
Nebenleistungen.
Menge: 400,000 m

**01.06.19 Einbauteile angleichen**
Einbauteile (Hydranten- und Schieberkappen) freilegen
und auf neue Höhe setzen. Freigelegten Bereich
verfüllen.
Aufbruchmaterial ist aufzunehmen, abzufahren und auf
einer amtl. Deponie zu entsorgen.
Einbauort: Fahrbahn
Verfüllung = Schottertragschicht / Pflastersand.
Einschließlich aller erforderlichen Materialien und
Nebenleistungen.
Menge: 25,000 Stk

**01.06.20 Schachtabdeckung Einwalzdeckel**
Schachtabdeckung mit PEWEPREN Einlage, Klasse D 400,
entsprechend DIN EN 124, LW. 605, Einbauhöhe 150-190,
mit Lüftungsöffnungen.

Schachtabdeckung zum oberflächenbündigen Einbau in
bituminöse Fahrbahnbeläge Klasse D 400 entsprechend DIN
EN 124 mit einbau- und fahrtrichtungsunabhängiger
rutschfester Oberfläche lichte Weite Ø 605 mm, Bauhöhe
Rahmen 140 mm, Einbauhöhe 150-190mm, ohne Scharnier
Rahmen  aus Gusseisen, mit winkelförmigem Querschnitt,
mit eckigem Flanschrand,  hochziehbar, rund, mit
integrierter Aufnahme für Einstieghilfe entsprechend
DIN 19572, mit 4 Taschen zum Einhängen eines
Schmutzfängers nach DIN 1221, mit formschlüssig
gesicherter PEWEPREN Einlage, Nut für Einlage
mechanisch bearbeitet, kompatibel zu Deckel DIN 19584,
mit metallischem Adapterring Deckel aus Gusseisen,
Gewicht ca. 43 kg, Auflagefläche mechanisch bearbeitet,
 mit zwei wartungsfreien, schraublosen und
verkehrssicheren Arretierungen aus hochverschleißfestem
Kunststoff, Gewicht ca. 101 kg, bei Ausführung mit
Lüftungsöffnungen: Lüftungsquerschnitt 323 cm².
Einschließlich Schmutzfänger mit gekreuzten
Tragestangen nach DIN 1221.

Einzurechnen ist weiterhin das provisorische Abdecken
der Schächte bis zum endgültigen Einbau der Abdeckungen
sowie die Sicherung der Schächte. Die Abdeckung ist
abschnittsweise entsprechend dem Strassenbau einzubauen
und auf das fertige Strassenniveau anzugleichen.
Entsprechender Mehraufwand, Erschwernisse,
Behinderungen etc. werden nicht gesondert vergütet,
sondern sind mit dem Einheitspreis abgegolten.
Menge: 4,000 Stk

**01.06.21 Betonsteinpflaster liefern und verlegen**
*** Bezugsbeschreibung
Pflastersteinsystem aus Beton nach DIN EN 1338,Qualität
DI(K) mit gefasten Kanten und einer wassergestrahlten
Oberfläche mit Natursteinkörnung.
5-fach Verschiebeschutz.

Betonstein-Pflaster als Flächenbefestigung fachgerecht
herstellen. Die Verlegevorschriften des Herstellers und
die Angaben der DIN 18318 sowie der ZTV Pflaster-StB 20
sind zu beachten.

Farbe: "Granit"

Verlegeort:  Seitenflächen

Format:  16x24x10 und 16x16x10 cm
Verlegung:  in Reihenverband

Einbau auf ein Brechsand - Splitt - Gemisch, Körnung
0/8, gemäß den RStO Anforderungen der Zeile 1 der
Tabellen 4, 5 bzw 6 der TL Pflaster-StB. Dicke des
Pflasterbettes muß im verdichteten Zustand 3 -  5 cm
betragen.
Fachgerecht nach dem Merkblatt der
Forschungsgesellschaft für Straßen - und Verkehrswesen,
Ausgabe 89, verlegen, abrütteln und den Belag mit
Brechsand 1/3 mm einschlämmen.

Das Einschlämmen bzw. Nachsanden hat mehrfach zu
erfolgen, bis zum vollständigen Fugenverschluss.
Nach dem Fugenverschluss ist der übrige Sand sauber
abzufegen. Das Fugenmaterial muss mechanisch vom
Fülleranteil befreit oder gewaschen sein.

Auf ausreichende Fugenbreite ist zu achten.
(Abstandhalter der Pflastersteine sind nicht
 maßgebend). Schnitte sind so weit wie möglich zu
vermeiden und statt dessen Formstücke der genannten
Pflasterserie zu verwenden.
Menge: 160,000 m²

**01.06.22 Zulage Läuferstein**
*** wie Position 01.06.21
Zulage Läuferstein

Zulage für das Verlegen eines Läufersteins 16/24/10
Pflasterart wie Vorposition
Menge: 150,000 m

**01.06.23 Pflasterschnitt**
Menge: 150,000 m

**01.06.24 Übergangsstein R 15/25 auf H 15/30**
Liefern und Versetzen von Übergangsteinen (links o.
rechts) Rundbord R 15 x 25 auf Hochbordstein 15 x 30
der Baulänge 100 cm.
Farbe: grau
Menge: 2,000 Stk

**01.06.25 Übergang Einfahrtsstein auf RB 15/22**
Liefern und Versetzen von Übergangsteinen (links o.
rechts) Einfahrtsstein 15/20/2 auf Rundbord R 15 x 22
der Baulänge 100 cm.

Farbe: grau
Menge: 2,000 Stk

#### Bereich 01.07 Entwässerungsarbeiten

**01.07.1 Bodenaustausch aufnehmen, lagern und wieder einbauen**
Bereits eingebautes Bodenaustauschmaterial des
Straßenneubaus aufnehmen, für den Wiedereinbau seitlich
lagern und nach Fertigstellung der Kanalarbeiten wieder
einbauen. Fehlmengen sind zu ersetzen.
Abrechnung erfolgt nach tatsächlich verbauten Mengen.
Max. Abweichung von der Sollhöhe +/- 2 cm
Tragfähigkeitswert:
Ev2 > 70 MPa,
Ev2/ Ev1 < 2,3
Einschließlich aller erforderlichen Materialien und
Nebenleistungen.
Menge: 12,000 m³

**01.07.2 Boden bis BM-0* lösen und entsorgen**
*** Bezugsbeschreibung
Aushub ist profilgerecht zu lösen, zu laden und zu
einer amtlich zugelassenen Deponie zu transportieren
oder einer Verwertung gemäß LAGA TR Boden zuzuführen.
Anfallende Entsorgungskosten und Gebühren einschl. der
Deklarationsanalyse sind einzukalkulieren.

Aushub im Bereich Klosterkammerstraße für neue SK

Homogenbereich: B1, B2, B3

Gemäß den Bodengutachten:

- Labor Hart vom 16.10.2025
- Labor Hart vom 19.12.2025

Einbauklasse: bis BM-0*

Aushub im Bereich: Gesamter Bausellenbereich ab UK
Bodenverbesserung

Einschließlich aller erforderlichen Materialien und
Nebenleistungen.
Menge: 40,000 m³

**01.07.3 Zulage für die Einstufung bis BM-F3**
*** wie Position 01.07.2
Zulage für die Einstufung bis BM-F3

Abrechnung über Wiegescheine.
Menge: 72,000 t

**01.07.4 Verbau für Gräben u. Schächte herstellen**
Verbau für Gräben u. Schächte herstellen
Verbau gem. DIN 4124 für Leitungsgraben nach Wahl des
AN
entsprechend statischen und konstruktiven
Erfordernissen herstellen, vorhalten und von der
Baustelle entfernen.
Abgerechnet wird je Grabenwand nach Länge in der Achse
des Verbaus, horizontal, multipliziert mit der Höhe
zwischen Grabensohle und der vorgeschriebenen Oberkante
des Verbaues, andernfalls bis 5 cm über UK ausgebaute
Asphaltschicht.
Verbau für zugehörigen Leitungsgraben und
Schachtbaugruben.

Grabentiefe  bis 3,0 m.
Breite der Grabensohle bis 2,0 m.
Abrechnungshorizont: ab UK Bodenaustausch + 5 cm

Einschließlich aller erforderlichen Materialien und
Nebenleistungen.
Menge: 80,000 m²

**01.07.5 Rohplanum im Kanalgraben herstellen**
Nach dem Erdaushub ist ein Rohplanum für den Einbau des
Bodenaustauschs unterhalb der Leitungszone
herzustellen.
Max. Abweichung von der Sollhöhe +/-2 cm.

Einschließlich aller erforderlichen Materialien und
Nebenleistungen.
Menge: 40,000 m²

**01.07.6 Einbetten und Überschütten von Rohrleitungen**
Profilgerechtes Einbetten und Überschütten von
Rohrleitungen  mit vom AN zu liefernden Stoffen,
die für die Bettung und Überschüttung dieser
Rohrleitung gem. DIN EN 1610 / ATV DVWK A 139 geeignet
sind. (z.B. Natur- und Brechsande mit
max. Kornanteil <0,063 mm von 5 Masse-%, Körnung
abgestimmt auf das Rohrmaterial).
Die Eignung der Materialien ist vor dem Einbau
nachzuweisen.
Die Verlegehinweise der Rohrhersteller sind unbedingt
zu beachten.

Rohrleitungsmaterial:  DN 160 PP

Material Liefern, einbauen und verdichten.
Proctordichte mind. 95 %. Einbauhöhe 0,30 m über
Rohrscheitel.
Einschließlich aller erforderlichen Materialien und
Nebenleistungen.
Menge: 25,000 m³

**01.07.7 Austauschboden DIN 18196 liefern und einbauen**
Einbauen von kornabgestuften, frostunempfindlichem
Material als Austauschboden für den Einbau im
Rohrgraben oberhalb der Leitungszone.
Einbauhöhe/Abrechnungsgrenze bis UK Bodenaustausch des
Straßenbaus.
Einbau in Lagen von max. 20 cm Dicke.
Max. Abweichung von der Sollhöhe +/- 2 cm

geeignete Bodenarten nach DIN 18196:
feinkornarme Sande und Kiese: SW, SU, ST, GW, GU, GT
Gemische aus gebrochenem Material (z.B. gebrochener
Tonschiefer, Lava), nach DIN 18196 mit einer Körnung
von 0/32 bis 0/56 mit maximalem Feinkornanteil
d0,063mm < 15%.

Die Eignung der Mineralstoffe ist vor dem Einbau
nachzuweisen.

Verformungsmodul Ev2 min. 45 MPa

Mengenermittlung nach Aufmaß in eingebauten Zustand.
Ein Soll-Ist-Nachweis ist zu erbringen.
Menge: 15,000 m³

**01.07.8 RW-Kanalrohr DN 160 PP SN 16**
Hochlast-Vollwand-RW-Kanalrohr
DN 160 Polypropylen SN 16 Hochlast-Vollwand-Kanalrohr
für Regenwasserleitungen liefern und
verlegen.
Rohre nach DIN EN 1852 mit Steckmuffe und fest
eingelegter Dichtung aus EPDM (Standard),
Ringsteifigkeit mind. 16 kN/m2 nachgewiesen,
hochabriebfest, ohne Zusatz von Füllstoffen.
Rohrleitung innen mit Hersteller-, Durchmesser- und
Rohstoffangabe signiert.
Farbe: azurblau
Untere Bettungsschicht nach DIN EN
1610 Typ 1, 100 mm,
Auflagerwinkel 90 Grad,
Abdeckung 150 mm,
Verfüllmaterial für Bettungsschichten,
Seitenverfüllung und Abdeckung
nach DIN EN 1610,
Proctordichte: min.95 %.

Einschließlich aller erforderlichen Materialien und
Nebenleistungen.
Menge: 40,000 m

**01.07.9 Zulage für Bogen DN 160 15 - 45 Grad**
Zulage für Bogen DN 160
Polypropylen, 15-88 Grad (blau)
Zulage zur Rohrleitung für das Liefern
und Verlegen von Bögen.
Materialgüte, Materialeigenschaften
und Farbe wie Rohrleitung.
Nachgewiesene Ringsteifigkeit
mindestens 16 kN/m².
Abwinkelung: 15 - 45 Grad
Menge: 50,000 St

**01.07.10 Zulage für Abzweig DN 160/160, 45° Polypropylen (blau)**
Zulage zur Rohrleitung für das Liefern und Verlegen von
Abzweigen. Materialgüte, Materialeigenschaften,
Dichtsystem und Farbe wie Rohrleitung. Nachgewiesene
Ringsteifigkeit mindestens 16 kN/m².
Abzweig: 45 Grad
Menge: 3,000 Stk

**01.07.11 Sattelstück für DN 300SB**
Sattelstück DN/OD 160/90° mit konischer Einschraubkrone
aus Polypropylen. Anschlussdichtung aus SBR mit
Innengewinde und zusätzlicher Quelldichtung aus
thermoplastischen Elastomer, mit bauaufsichtlicher
Zulassung. Sattelstück zum seitlichen Anschluss von
glattwandigen Kanalrohren DN/OD 160 an Beton- oder
Stahlbetonrohre nach DIN 4032/4035 bzw. DIN EN 1916
oder Steinzeugrohre nach EN 295.
Hauptrohr: DN 300 SB
Das Sattelstück ist auf die Wandstärke des Hauptkanals
abzustimmen. Der Hauptkanal befindet sich in Betrieb.
Im Einheitspreis ist der fachgerechte Anschluss mittels
Kernbohrung am Hauptkanal einzukalkulieren.
Bohrlochdurchmesser nach Angaben des Herstellers des
Sattelstücks. Ein Einbau- /Bohrlochprotokoll ist zu
erstellen und der örtlichen Bauüberwachung zu
übergeben. Die gewonnenen Bohrkerne aufnehmen und
nummerieren.
Es ist zu beachten, dass der Randabstand zwischen zwei
Bohrungen 1 m nicht unterschreiten darf.
Nach Überprüfung der Vollzähligkeit der Bohrkerne sind
diese aufzunehmen, abzufahren und zu entsorgen.
Einschl. Deponiegebühren.
Menge: 7,000 Stk

**01.07.12 Sattelstück für DN 400SB**
Sattelstück DN/OD 160/90° mit konischer Einschraubkrone
aus Polypropylen. Anschlussdichtung aus SBR mit
Innengewinde und zusätzlicher Quelldichtung aus
thermoplastischen Elastomer, mit bauaufsichtlicher
Zulassung. Sattelstück zum seitlichen Anschluss von
glattwandigen Kanalrohren DN/OD 160 an Beton- oder
Stahlbetonrohre nach DIN 4032/4035 bzw. DIN EN 1916
oder Steinzeugrohre nach EN 295.
Hauptrohr: DN 400 SB
Das Sattelstück ist auf die Wandstärke des Hauptkanals
abzustimmen. Der Hauptkanal befindet sich in Betrieb.
Im Einheitspreis ist der fachgerechte Anschluss mittels
Kernbohrung am Hauptkanal einzukalkulieren.
Bohrlochdurchmesser nach Angaben des Herstellers des
Sattelstücks. Ein Einbau- /Bohrlochprotokoll ist zu
erstellen und der örtlichen Bauüberwachung zu
übergeben. Die gewonnenen Bohrkerne aufnehmen und
nummerieren.
Es ist zu beachten, dass der Randabstand zwischen zwei
Bohrungen 1 m nicht unterschreiten darf.
Nach Überprüfung der Vollzähligkeit der Bohrkerne sind
diese aufzunehmen, abzufahren und zu entsorgen.
Einschl. Deponiegebühren.
Menge: 4,000 Stk

**01.07.13 Strassenablauf in Pultform 500/300**
Strassenablauf DIN 4052 aus Beton, für Aufsatz in
Pultform 300/500 einbauen.
Einbautiefe ca. 870 mm, gemessen von Unterkante Boden
bis Unterkante Aufsatz.
Mit verzinktem Eimer DIN 4052-D1, kurze Bauform mit
Notüberlauf.
Boden 1a ähnlich DIN 4052-1a,
DN 160 mit Steckmuffe L, für PP SN 10-Rohre DIN 19534,
Zwischenteil DIN 4052-6a, Schaft DIN 4052-11,
Auflagerring DIN 4052-10b, passend zu Ausätzen 500/300.
Fugen mit Mörtel MG III, DIN 1053, dicht füllen.
Füllung glattstreichen. Auflager aus Beton C 12/15, 10
cm stark, herstellen.
Aufsatz wird gesondert vergütet.
Menge: 14,000 Stk

**01.07.14 500 x 300 Aufsatz Kalsse D400**
Aufsatz Klasse D400

Entsprechend DIN EN 124-2
KIWA geprüft und gemäß den Gütebestimmungen des RAL GZ
692 in der Gütebeobachtung

305x520mm, Pultform, mit dämpfender Einlage, 17mm
Schlitzweite für Fußgängerstraßen, Einlaufquerschnitt
715cm2, mit kraftschlüssiger Federarretierung, für
erhöhte Wasseraufnahme für erhöhte Wasseraufnahme von
mindestens 99 % bei bis zu 7,5 % Gefälle und einem
Wasserzufluss von 0  18 l/s (Nachweis gem.
Forschungsarbeit BUW), richtungsunabhängig überfahrbar
für Radfahrer, amphibienfreundlich

Voll-Guss-Rahmen, mit Bauzeitenentwässerung zum
Ausschlagen, mit dämpfender Einlage, zur horizontalen
und vertikalen Dämpfung, Rahmenhöhe 180mm
Voll-Guss-Rost, mit zwei kraftschlüssigen
Federarretierungen, Rinnenform, 17mm Schlitzweite für
Fußgängerstraßen
Menge: 14,000 Stk.

#### Bereich 01.08 Tiefbau Beleuchtung

**01.08.1 Kabelgraben nach DIN 18300 herstellen**
Kabelgraben für Beleuchtung nach DIN 18300,
Homogenbereich 1 im Bereich unter dem Straßenplanum
bzw. im Bereich der Tieferkofferung ca. 0,30 m tief in
der erforderlichen Breite, i.d.R. 30 cm,
herstellen, einschließlich der Umhüllung des Kabels
bzw. Leerrohres mit je 10 cm Sandbett und Überdeckung.
Der verbleibende Graben ist mit geeignetem
Verfüllmaterial (z.B.Füllkies oder Lava) zu verfüllen
und standfest zu verdichten. Die Lieferung der
Materialien ist einzurechnen.
Abrechnungstiefe ab RStO-Planum.
Verformungsmodul Ev2 min. 70 MPa
Aushubmaterial aufnehmen und auf amtl. Deponie
abfahren, einschl. Kippgebühr.
Homogenbereich: B1, B2, B3

Gemäß den Bodengutachten:

- Labor Hart vom 16.10.2025
- Labor Hart vom 19.12.2025

Einbauklasse: BM-0* bis BM-F3

Der Aushub für erforderliche Bau- und Lötgruben ist
einzurechnen.
Einschließlich aller erforderlichen Materialien und
Nebenleistungen.
Menge: 18,000 m³

**01.08.2 Fundament 1,0 m für Beleuchtungseinrichtung**
Fundament für Beleuchtungseinrichtung
fachgerecht herstellen.
Dimension: DN 300
Material: SB
Länge: 1,0 m
mit Betonfundament
Rohröffnung zur Einführung der Kabelschlaufe vorsehen.
Eingeschlossen in die Leistung ist der erforderliche
Bodenaushub, die Wiederverfüllung, das Verdichten und
Andecken in den Seitenflächen. Überschüssiger Boden
wird Eigentum des AN und ist abzufahren.
Einschließlich aller erforderlichen Materialien und
Nebenleistungen.
Menge: 4,000 St

**01.08.3 Erdkabel NYY 5 x 10 mm²**
Bauseits geliefertes Erdkabel NYY 5 x 10 mm² verlegen.

Die abzurechnende Kabellänge ergibt sich aus dem an Ort
und Stelle mit der Bauleitung gefertigten Aufmaß von
Mast zu Mast incl. Schlaufen.
Die Kabelverlegung und Kabelabzweigung ist  i.d.
Örtlichkeit abzustimmen und das ordnungsgemäße
Verklemmen zu gewährleisten.
Kabel vom stehenden Kabelwagen oder durch Ausrollen
eines Kabelringes unter Einhaltungt der RWE-Richtlinie
"Bauweise Kabellegung" in vorhandenen Graben
einziehen.Die Bereitstellung eines LKW sowie eines
Kabelwagens incl. Kabeltransport ist in dieser Position
enthalten.

Einschließlich aller erforderlichen Materialien und
Nebenleistungen.
Menge: 200,000 m

**01.08.4 Trassenwarnband Beleuchtungskabel liefern und verlegen.**
Trassenwarnband für Beleuchtungskabel liefern,
und vor Wiederverfüllung über der Leitungstrasse
verlegen.
Einschließlich aller erforderlichen Materialien und
Nebenleistungen.
Menge: 180,000 m

**01.08.5 Fremdleitungen schräg und quer sichern**
SChräg und Quer im Straßenkoffer (einschl. evtl.
Tieferkofferung) verlaufende Fremdleitungen (Kabel,
Wasser, Gas, Kanal bis DN 250 o.ä.), soweit sie
innerhalb der Baugrube erhalten werden müssen,
sorgfältig freilegen, durch Unterstützung und/oder
Aufhängung dauerhaft sichern, einschließlich des
Mehraufwandes für die nach den Richtlinien des
Leitungsbetreibers erforderliche
Handschachtungsarbeiten bei Aushub und
Wiederverfüllung.

Einschließl. Lieferung und Einbau einer 10 cm dicken
Bettung und allseits 20 cm dicken Umhüllung aus Sand
sowie dem Ersatz aller beschädigten Materialien.

Bei einem lichten Abstand der Leitungen von weniger als
40 cm in den Achsen wird nur eine Leitung abgerechnet.

Diese Position wird nur abrechnungsfähig nach
Zustimmung des AG bzw. der Bauleitung, und wenn die
Leistungen durch Aufmaß und mindestens 3 Digital-Fotos
mit mind. 5 Megapixel nachprüfbar dokumentiert sind.
Einschließlich aller erforderlichen Materialien und
Nebenleistungen.
Menge: 5,000 m

**01.08.6 Dokumentation**
Erstellung eines Bestandsplans für die
Straßenbeleuchtung:
Einmessen der Leuchtenstandorte, des Kabelverlaufs
sowie der Lage von Muffen, Abzeigen, Schaltschränken
und sonstigen Anlagenteilen.
Der Bestandsplan muss mindestens folgende Angaben
enthalten:

Leuchten:
Hersteller
Modell
Leuchtmittel
Lichtpunkthöhe
Baujahr

Kabel:
Bezeichnung
Verlegetiefe
Verlegejahr

Schaltschränke:
Hersteller
Modell
Funktion
Baujahr

Der Bestandsplan ist zusammen mit der Schlussrechnung
3-fach farbig geplottet sowie in digitaler Form in
folgenden Datenformaten auf Datenträger zu übergeben:

Datenaustauschformat DXF
Zeichnung als *.PDF-Dokument

Die Art des Datenträgers und die Datenstruktur ist mit
dem AG rechtzeitig vor Übergabe abzustimmen.

Lagebezug der Daten ist UTM / ETRS89 Zone 32.
Höhenbezug der Daten ist mNN.

Einschließlich aller erforderlichen Materialien und
Nebenleistungen.
Menge: 1,000 Psch

#### Bereich 01.09 Material- und Kontrollprüfungen

**01.09.10 Probefelder anlegen**
Zu Beginn der Ausführungsarbeiten und zur Festlegung
der erforderlichen Dicke des Bodenaustauschs je
2 Probefelder
in den Maßen ca. 4,00*4,00m herstellen.

Folgende Werte sind auf den Prüfschichten einzuhalten:

Im Bereich der Planstraße:

OK Erdplanum Ev2 => 45 MPa  (Ev2/Ev1=< 2,3)
OK Bodenaustausch Ev2 => 70 MPa  (Ev2/Ev1=< 2,3)
Pro Schicht sind zwei Probefelder herzustellen.

Einschließlich aller erforderlichen Materialien und
Nebenleistungen.
Menge: 2,000 Stk

**01.09.20 Stat. Lastplattendruckversuch**
Lastplattendruckversuche sind gemäß ZTVE 4.3 als
Kontrollprüfung durchführen. Es müssen die geforderten
Werte für die Standfestigkeit des Planums und der
Frostschutzschicht erreicht werden.
Die Durchführung der LP-Versuche hat durch ein
anerkanntes neutrales Baugrundlabor zu erfolgen.
Einschließlich Gestellung von Personal und
Gegengewicht.
Einschließlich aller erforderlichen Materialien und
Nebenleistungen.
Menge: 8,000 Stk

#### Bereich 01.10 Stundenlohnarbeiten

**01.10.1 Facharbeiter**
Facharbeiter
Stundenlohnarbeiten durch Arbeitskräfte auf Anordnung
des AG ausführen.
Der geleistete Stundenaufwand ist mittels
Stundenzetteln zu dokumentieren.Diese müssen von der
örtlichen Bauüberwachung oder dem AG unterzeichnet
werden, andernfalls sind die Leistungen nicht
abrechnungsfähig.
Der Verrechnungssatz für die jeweilige Arbeitskraft
umfasst sämtliche Aufwendungen, insbesondere den
tatsächlichen Lohn einschließlich vermögenwirksamer
Leistungen mit den Zuschlägen für Gemeinkosten
(Sozialkassenbeiträgen, Winterbauumlage und dgl.),
sowie Lohn- bzw. Gehaltsnebenkosten und Zuschläge für
Überstunden.
Zuschläge für Nacht-, Sonntags- und Feiertagsarbeit
werden gesondert vergütet.
Poliere, Schachtmeister oder dgl.
Menge: 20,000 h

**01.10.2 Baugerätestunden, Bagger über 0,4 bis 1,0 m³.**
Bagger über 0,4 bis 1,0 m³ Löffelinhalt
Stundenlohnarbeiten durch Baugeräte auf Anordnung des
AG ausführen.
Der Verrechnungssatz für das jeweilige Gerät umfasst
sämtliche Aufwendungen für den Einsatz, insbesondere
Gerätevorhalte- und Betriebsstoffkosten sowie sämtliche
Zuschläge einschl. der Kosten für das
Bedienungspersonal.
Der Verrechnungssatz gilt für das zum Zeitpunkt des
Abrufes einsatzbereit auf der Baustelle befindliche
Baugerät.
Der geleistete Stundenaufwand ist mittels
Stundenzetteln zu dokumentieren.Diese müssen von der
örtlichen Bauüberwachung oder dem AG unterzeichnet
werden, andernfalls sind die Leistungen nicht
abrechnungsfähig.
Menge: 10,000 h

### Titel 02 Bereich Römerstraße

*Hinweis*
Die Römerstraße wird in 2 Bauabschnitten hergestellt.
Die Mehrkosten hierfür sind einzurechnen und werden
nicht gesondert vergütet.

*Hinweis*
Die Römerstraße weist eine Steigung in der Gradiente
von 18 - 22 % auf.

Bei der Kalkulation der Einheitspreise ist die
Steigung, sowie alle hierdurch entstehenden
Einschränkungen, sowie Zusatzgeräte in die
Einheitspreise einzukalkulieren.

Des Weiteren wird darauf hingewiesen, dass die
Römerstraße an der schmalsten Stelle nur ca. 2,90 m
breit ist.

Es wird dem Bieter dringend empfohlen sind ein Bild vor
Ort zu machen.

Mehrkosten für beengte Verhältnisse sind ebenfalls in
die Einheitspreise einzurechnen.

#### Bereich 02.01 Verkehrssicherung

**02.01.1 Verkehrssicherungsmaßnahmen durchführen.**
Vorrichtungen zur Sicherung des Verkehrs
(Absperrungen, Beschilderungen, Schutzgerüste, Blenden
und Beleuchtung etc.) sowie zur Verkehrsregelung nach
polizeilicher Vorschrift und nach verkehrsrechtlicher
Anordnung im gesamten Baustellenbereich erstellen,
vorhalten und nach Beendigung der Bauarbeiten
beseitigen. Die Gebühren der verkehrsrechtlichen
Anordnung sind in den Einheitspreis mit
einzukalkulieren.

Inkl. aller notwendiger Kontrollfahrten. Auch an
Arbeitsfreien Tagen und Feiertagen.

Die Beschilderung sowie evtl. Umleitungen bei
Vollsperrungen sind mit den Verkehrsbehörden in der
Kalkulationsphase  abzustimmen.

Die Zustimmung der Bauleitung ist in jedem Fall
erforderlich, ansonsten besteht kein Anspruch auf eine
Vergütung.

Die Leistung wird wie folgt vergütet:

40% bei der 1. Abschlagsrechnung
30% nach etwa 2/3 der Bauzeit
30% nach Abschluss der Arbeiten
Menge: 1,000 psch

**02.01.2 Müllabfuhr**
Im Zuge der Baumaßnahme sind zur Sicherung der
Müllabfuhr während der gesamten Bauzeit die Mülltonnen
bzw. Säcke der Privathaushalte zu einem mit dem
Abfuhrunternehmen noch festzulegenden Standort
abzufahren und nach Leerung wieder zu verteilen.

Umfang: ca. 10 Haushalte
Intervall: Leerung wöchentlich
Menge: 1,000 psch

#### Bereich 02.02 vorbereitende Arbeiten

*Hinweis*
Hinweis Grenzsteinsicherung:
Die aus bautechnischer Sicht notwendigen Abgrabungen
oder Überschüttungen von vorhandenen Grenzsteinen sind
dem Auftrageber unmittelbar vorher anzuzeigen.

Wenn die Anzeige nicht rechtzeitig erfolgt, sind die
Kosten für die Wiederherstellung der Grenzsteine vom
Auftragnehmer zu übernehmen.

*Hinweis*
Vorhandene Mauern, Treppen, Zäune, Hausfassaden,
Lichtschächte, Kellereingänge, Tore, Bäumen und
angrenzenden Bepflanzung etc. sind im Zuge der
Auskofferungsarbeiten in jedem Fall zu sichern. Während
der Bauzeit anfallende Schäden gehen zu Lasten des AN
und sind umgehend zu beseitigen. Der Mehraufwand für
erforderliche Handschachtung sowie der erhöhte
Zeitaufwand von Maschineneinsatz im Zuge der
Auskofferungsarbeiten im Bereich der zu sichernden
Mauern, Treppen, Zäune, Hausfassaden, Lichtschächte,
Bäume, abgrenzenden Bepflanzung etc. ist in die
Aushubpositionen einzukalkulieren und wird nicht über
die Handschachtungsposition vergütet.

**02.02.1 Feinabsteckung**
Feinabsteckung

Die Feinabsteckung ist durch den AN herzustellen.
Einzukalkulieren ist eine gemeinsamen Abnahme des
Schnurgerüstes mit der Bauüberwachung, sowie eine
Optimierung vor Ort und die daraus resultierenden
Anpassungen.
Menge: 1,000 Psch

**02.02.2 Grenzsteinprotokoll anfertigen**
1 x vor Baubeginn und 1 x nach Beendigung der
Baumaßnahme ist in Abstimmung mit dem Auftraggeber ein
Grenzsteinprotokoll anzufertigen.
Die Anfertigung hat mit der Bauleitung zu erfolgen und
ist durch den AG und AN schriftlich zu bestätigen.

Einschließlich aller erforderlichen Materialien und
Nebenleistungen.
Menge: 2,000 Stk

**02.02.3 Vorhandene Grenzsteine sichern**
Vorhandene Grenzsteine, Nägel o.ä. der an die
Straßenparzelle angrenzenden Grundstücke suchen,
freilegen und sichern.
Während der Bauzeit anfallende Schäden gehen zu Lasten
des AN und sind umgehend zu beseitigen.

Einschließlich aller erforderlichen Materialien und
Nebenleistungen.
Menge: 10,000 Stk

**02.02.4 Betonsteinpflaster aufnehmen,lagern, wiedereinbauen**
Betonsteinpflaster in nicht zusammenhängenden
Teilflächen aufnehmen, im Baustellenbereich lagern und
später wieder einbauen.

Steinstärke: ca. 8 - 12 cm
Unterschiedliche Steinformate
Ort: private Grundstücksflächen
In nicht zusammenhängenden Teilflächen

Wiederverwendbare Steine aussortieren, säubern und nach
Angaben des AG im Baustellenbereich bis zur
Wiederverwendung lagern. Erforderliche Pflasterschnitte
werden gesondert vergütet.

Wiedereinbau auf ein Brechsand - Splitt - Gemisch,
Körnung 0/8, gemäß den RStO Anforderungen der Zeile 1
der Tabellen 4, 5 bzw 6 der TL Pflaster-StB
erfüllen.Dicke des Pflasterbettes muß im verdichteten
Zustand 3 -  5 cm  betragen.
Fachgerecht nach dem Merkblatt der
Forschungsgesellschaft für Straßen - und Verkehrswesen,
Ausgabe 89, verlegen, abrütteln und den Belag mit
Brechsand einschlämmen.

Das Einschlämmen bzw. Nachsanden hat mehrfach zu
erfolgen, bis zum vollständigen Fugenverschluss.
Nach dem Fugenverschluss ist der übrige Sand sauber
abzufegen. Das Entfernen des Restsandes hat so
frühzeitig zu erfolgen, dass die "Fülleranteile" nicht
zermahlen werden und den Pflasterstein abschmirgeln.

Auf ausreichende Fugenbreite ist zu achten.
(Abstandhalter der Pflastersteine sind nicht
 maßgebend). Schnitte sind so weit wie möglich zu
vermeiden und statt dessen Formstücke der genannten
Pflasterserie zu verwenden.
Menge: 15,000 m²

**02.02.5 Fußgänger-Behelfsbrücken**
Fußgängerhilfssteg (Grabenbrücke) mit Schutzgeländer
und Fußbohle gemäß ZTV-SA für die Zugänge der
Hauseingänge liefern, aufstellen und gegen Verschiebung
und Einsturz sichern.
Entsprechend dem Baufortschritt, nach Angaben des AG
und in Abstimmung mit dem bauüberwachenden
Ingenieurbüro umsetzen und während der gesamten Bauzeit
vorhalten und sauber halten. Nach Beendigung der
Bauarbeiten ist der Fußgängerhilfssteg aufzunehmen und
abzutransportieren.
Nutzbreite: ca. 1,50 m
Länge:  ca. 5,00 m
Lauffläche aus Holz.
Menge: 3,000 Stk

**02.02.6 Frostschutzmaterial als Anrampung für Hauseingänge**
Frostschutzmaterial nach ZTV SoB - StB 04 /
Ausgabe 2004 bzw. DIN EN 13285
als Anrampung für Hauseingänge liefern, in Lagen von
max. 20 cm Stärke einbauen und verdichten.
Körnung: 0/32 bis 0/45
Korn bis 2 mm  = Natur- und Brechsand
Korn größer  als 2 mm = gebrochenes Hartgestein

Einbauort: Anrampung Hauseingänge
Verformungsmodul Ev2 mind. 100 MPa BK 0,3
Einbaustärke :  nach Erfordernis

Geforderte Wasserdurchlässigkeit: 2,6 * 10-5 m/s
Toleranz der Sollhöhe: +-2 cm
Ein Soll-Ist-Nachweis ist zu erbringen (Lieferschein).
Erschwernisse, z.B. durch Kanalschächte, Schieber- und
Hydrantenkappen sind in den EP mit einzukalkulieren.
Einschließlich aller erforderlichen Materialien und
Nebenleistungen.
Menge: 5,000 t

**02.02.7 Schieber- und Hydrantenkappen entsorgen**
Schieber- und Hydrantenkappen
in vorhandener Fahrbahn freilegen und entsorgen.
Aufbruch ca. 0,5 x 0,5 m pro Einbauteil.
Anfallende Stoffe sind aufzuladen und auf eine amtlich
zugelassene Deponie abzufahren, einschl. Deponiegebühr.
Menge: 5,000 Stk

#### Bereich 02.03 Abbrucharbeiten

*Hinweis*
Hinweis: Abbruch Natursteinpflaster

Das Natursteinpflaster in der Römerstraße wird durch
einen Vertreter der Ortsgemeinde zurückgebaut.
Hierfür ist ein Zeitfenster von 3 Werktagen zur
Verfügung zu stellen.

Die Absprache über den Zeitraum erfolgt direkt mit der
Ortsgemeinde.

**02.03.1 Bituminöse Befestigung trennen**
Bituminöse Befestigung in Fahrbahnen trennen.
Asphalttrag- und Asphaltdeckschichten geradlinig
schneiden.

Ort: Asphaltflächen
Trenntiefe: bis 15 cm

Einschließlich aller erforderlichen Materialien und
Nebenleistungen.
Menge: 6,000 m

**02.03.2 Teerfreie Asphaltflächen aufbrechen**
Asphaltflächen in nicht zusammenhängenden Teilflächen
aufbrechen, laden und zu einer amtlich zugelassenen
Deponie transportieren oder einer Verwertung zuführen.
Anfallende Entsorgungskosten und Gebühren einschl. der
Deklarationsanalyse sind einzukalkulieren.
Material beim Ausbau selektieren.

Ort: Fahrbahn und Privatflächen
Verwertungsklasse A gem. RuVA-StB 01/05
AVV- Nr.17 03 02
Bitumengemische
Dicke der bituminösen Befestigung: im Mittel 10-15 cm,
Abschnittsweise in verschiedenen Stärken.
Die ordnungsgemäße Entsorgung oder Verwertung ist
nachzuweisen.

Erschwernisse durch vorh. Einbauten (z.B. Schieber,
Hydranten, Schachtdeckel) sind mit einzukalkulieren.
Einschließlich aller erforderlichen Materialien und
Nebenleistungen.
Menge: 35,000 m²

**02.03.3 Vorhandene Bordsteine aufnehmen und entsorgen**
Rinnenborde, Rundborde, Hochborde, Tiefborde,
Flachborde, Rasenborde und Bordsteine anderer Formate
aufnehmen und entsorgen.
Bordsteine in Beton oder Mörtel versetzt einschl.
Unterbeton, ca. 15 cm dick und Rückenstütze aufbrechen
und entsorgen.
Anfallende Stoffe und übriges Abbruchgut sind
aufzunehmen, abzufahren und auf amtl. Deponie zu
entsorgen. Deponiegebühren sind einzukalkulieren.
Menge: 10,000 m

**02.03.4 Schachtabdeckung entsorgen**
Schachtabdeckung
in vorhandener Fahrbahn freilegen und entsorgen.
Aufbruch ca. 1,00 x 1,00 m pro Schacht.
Anfallende Stoffe sind aufzuladen und auf eine amtlich
zugelassene Deponie abzufahren, einschl. Deponiegebühr.
Einschl. Gestellung und Vorhaltung einer provisorischen
Abdeckung mit runder Stahlplatte während der Bauzeit.
Menge: 4,000 Stk

**02.03.5 Straßenablauf einschließlich Aufsatz entsorgen**
Straßenablauf einschließlich Aufsatz
vollständig ausbauen.
Anschlussleitungen, die bestehen bleiben, soweit
erforderlich, abdichten.
Inkl. Rückbau Rohrleitung 2,5m pro Ablauf
Straßenablauf aus Betonfertigteilen,
Ausbautiefe ab OK Aufsatz bis 2,5 m.
Straßenablauf liegt in befestigten Flächen.
Erforderliche Aufbruch- und Erdarbeiten sind mit
einzukalkulieren.
Wasserhaltung wird nicht gesondert vergütet und ist in
den EP einzukalkulieren .
Der Betonabbruch und Aushub ist getrennt aufzunehmen,
abzufahren und auf amtl. zugelassenen Deponien zu
entsorgen, einschl. Deponiegebühren.
Menge: 4,000 Stk

#### Bereich 02.04 Erdarbeiten

**02.04.1 Boden BM-0 bis BM-F0* für Verkehrsflächen lösen und entsorgen**
Aushub ist profilgerecht zu lösen, zu laden und zu
einer amtlich zugelassenen Deponie zu transportieren
oder einer Verwertung gemäß EBV zuzuführen.
Anfallende Entsorgungskosten und Gebühren einschl. der
Deklarationsanalyse sind einzukalkulieren.

Homogenbereich: B1, B2

Gemäß den Bodengutachten:

- Labor Hart vom 29.10.2025
- Labor Hart vom 29.09.2020

Aushub im Bereich: Gesamter Bausellenbereich bis UK
Bodenverbesserung

Einbauklasse: BM-0 bis BM-F0* nach EBV
  Z0 - Z0* nach LAGA

Aushubtiefe: bis ca. 1,00m
Menge: 180,000 m³

**02.04.2 Zulage für erschwertes Lösen (Pilgerschrittverfahren)**
Pilgerschrittverfahren gemäß DIN 4123,
als Zulage zu den Aushubspositionen.

Im Bereich nicht unterkellerter Gebäude, die nahe an
der Straße stehen sowie Gebäuden mit Gewölbekeller ist
das Lösen der Ausbaumassen wie folgt vorzunehmen:

Es wird von der Straßenmitte her senkrecht in Richtung
Straßenrand vor Kopf ausgehoben.
Der Aushub erfolgt in Abschnitten von max. 1,25 m
Breite, zwischen diesen Abschnitten bleibt jeweils ein
Bereich von mind. 3,75 m Breite stehen. Erst nachdem
die zuvor ausgehobenen Streifen wieder ordnungsgemäß
verfüllt und verdichtet sind, können die stehen
gebliebenen Bereiche ausgehoben werden.
der Mehraufwand für das Abschnittsweise verfüllen und
Verdichten wird im Titel "Oberbau" gesondert vergütet.

Alle Abschnitte werden in ca. 2,0 m Breite vor dem
Gebäude wieder auf ursprüngliches Niveau mit
Frostschutzmaterial verfüllt, erst unmittelbar vor
Einbau des Unterbaus wird diese Mehrmenge wieder
entfernt. Die hierfür erforderlichen Mengen werden über
die entsprechenden Positionen im Titel "Unterbau"
abgerechnet.

Sowohl beim Lösen als auch beim Verdichten der
Verfüllung ist mit größter Sorgfalt zu arbeiten. Es
sind die Anweisungen des Sachverständigen für Tief- und
Spezialtiefbau bzw. der örtlichen Bauüberwachung zu
beachten.
Menge: 50,000 m³

**02.04.3 Zulage für Ausheben mit Hand**
Ausheben von Hand als Zulage zur Bodenbewegung.
Ausführung z.B. im Bereich von Kabeln, Leitungen,
sonstigen Hindernissen im Boden der Klasse 3 bis 5.
Vergütung : 20 cm über Hindernis und beginnend 30 cm
davor und 30 cm dahinter, entfällt bei Abrechnung über
Erschwerniszulage.
Diese Position wird nur abrechnungsfähig nach
Zustimmung des AG bzw. der Bauleitung, und wenn die
Leistungen durch Aufmaß und mindestens 3 Digital-Fotos
mit mind. 2 Megapixel nachprüfbar dokumentiert sind.
Einschließlich aller erforderlichen Materialien und
Nebenleistungen.
Menge: 10,000 m³

**02.04.4 Fremdleitungen längs sichern**
Längs oder schräg im Straßenkoffer (einschl. evtl.
Tieferkofferung) verlaufende Fremdleitungen (Kabel,
Wasser, Gas, Kanal bis DN 250 o.ä.), soweit sie
innerhalb der Baugrube erhalten werden müssen,
sorgfältig freilegen, durch Unterstützung und/oder
Aufhängung dauerhaft sichern, einschließlich des
Mehraufwandes für die nach den Richtlinien des
Leitungsbetreibers erforderliche
Handschachtungsarbeiten bei Aushub und
Wiederverfüllung.

Einschließl. Lieferung und Einbau einer 10 cm dicken
Bettung und allseits 20 cm dicken Umhüllung aus Sand
sowie dem Ersatz aller beschädigten Materialien.

Bei einem lichten Abstand der Leitungen von weniger als
40 cm in den Achsen wird nur eine Leitung abgerechnet.

Diese Position wird nur abrechnungsfähig nach
Zustimmung des AG bzw. der Bauleitung, und wenn die
Leistungen durch Aufmaß und mindestens 3 Digital-Fotos
mit mind. 5 Megapixel nachprüfbar dokumentiert sind.
Einschließlich aller erforderlichen Materialien und
Nebenleistungen.
Menge: 180,000 m

**02.04.5 Fremdleitungen quer/schräg sichern**
Quer oder Schräg im Straßenkoffer (einschl. evtl.
Tieferkofferung) verlaufende Fremdleitungen (Kabel,
Wasser, Gas, Kanal bis DN 250 o.ä.), soweit sie
innerhalb der Baugrube erhalten werden müssen,
sorgfältig freilegen, durch Unterstützung und/oder
Aufhängung dauerhaft sichern, einschließlich des
Mehraufwandes für die nach den Richtlinien des
Leitungsbetreibers erforderliche
Handschachtungsarbeiten bei Aushub und
Wiederverfüllung.

Einschließl. Lieferung und Einbau einer 10 cm dicken
Bettung und allseits 20 cm dicken Umhüllung aus Sand
sowie dem Ersatz aller beschädigten Materialien.

Bei einem lichten Abstand der Leitungen von weniger als
40 cm in den Achsen wird nur eine Leitung abgerechnet.

Diese Position wird nur abrechnungsfähig nach
Zustimmung des AG bzw. der Bauleitung, und wenn die
Leistungen durch Aufmaß und mindestens 3 Digital-Fotos
mit mind. 5 Megapixel nachprüfbar dokumentiert sind.
Einschließlich aller erforderlichen Materialien und
Nebenleistungen.
Menge: 40,000 m

**02.04.6 Magerbeton als Ortbeton**
Ortbeton als unbewehrter Magerbeton nach DIN 1045
Beton C 8/10 liefern und in Teilmengen zur Sicherung
von Kabeln u. ä. einbauen.

Diese Position wird nur abrechnungsfähig nach
Zustimmung des AG bzw. der Bauleitung, und wenn die
Leistungen durch Aufmaß und mindestens 3 Digital-Fotos
mit mind. 5 Megapixel nachprüfbar dokumentiert sind.

Einschließlich aller erforderlichen Materialien und
Nebenleistungen.
Menge: 2,000 m³

#### Bereich 02.05 Unterbau

**02.05.1 Rohplanum herstellen**
Nach dem Erdaushub ist ein Rohplanum für den Einbau des
Unterbaus (Krotzenlage / Austauschboden) herzustellen
und mit 3-4 Walzübergänge nachverdichten
.
Max. Abweichung von der Sollhöhe +/-5 cm.

Einschließlich aller erforderlichen Materialien und
Nebenleistungen.
Menge: 220,000 m²

**02.05.2 Bodenaustauschmaterial, grobkörnige Böden**
Bodenaustauschmaterial, grobkörnige Böden nach DIN
18196 ausschließlich aus gebrochenem Hartgestein mit
hoher Scherfestigkeit lagenweise in Lagen von max. 20
cm Stärke einbauen und verdichten.

Erforderliche Kennwerte:
Einbaustärke ca. 30 cm
Körnung 0/56-0/100
Feinkornanteil (Kornanteil < 0,063 mm) < 10 Masse-% im
eingebauten Zustand
gebrochenes Hartgestein mit hoher Scherfestigkeit
Verformungsmodul Ev2 min. 70 MPa
Max. Abweichung von der Sollhöhe +/- 2 cm

Die Eignung der Mineralstoffe ist vor dem Einbau
nachzuweisen.

Mengenermittlung nach Aufmaß in eingebauten Zustand.
Ein Soll-Ist-Nachweis ist zu erbringen (Lieferschein).
Die Abrechnung erfolgt nach tatsächlich eingebauten
Mengen.
Menge: 66,000 m³

**02.05.3 Zulage für statischen Walzenzug**
Zulage für den Einsatz eines statischen Walzenzug
anstelle einer Vibrationswalze. z.B. Gummiradwalze

Verformungsmodul Ev2 mind. 70 MPa auf OK
Bodenaustausch

Min. 4 Walzübergänge

Einschließlich aller erforderlichen Materialien und
Nebenleistungen.
Menge: 220,000 m²

**02.05.4 Zulage für statischen Walzenzug**
Zulage für den Einsatz eines statischen Walzenzug
anstelle einer Vibrationswalze. z.B. Gummiradwalze

Verformungsmodul Ev2 mind. 120 MPa
 auf OK Frostschutzschicht

Min. 4 Walzübergänge

Einschließlich aller erforderlichen Materialien und
Nebenleistungen.
Menge: 220,000 m²

**02.05.5 Zulage für statischen Walzenzug**
Zulage für den Einsatz eines statischen Walzenzug
anstelle einer Vibrationswalze. z.B. Gummiradwalze

Verformungsmodul Ev2 mind. 150 MPa
 auf OK Schottertragschicht

Min. 4 Walzübergänge

Einschließlich aller erforderlichen Materialien und
Nebenleistungen.
Menge: 220,000 m²

#### Bereich 02.06 Oberbau

**02.06.1 Frostschutzmaterial BKL 3,2 Asphaltfläche**
Frostschutzmaterial nach ZTV SoB - StB 20,
 bzw. DIN EN 13285
in Lagen von max. 20 cm Stärke einbauen und verdichten.
Körnung 0/32 - 0/45
Korn bis 2 mm  = Natur- und Brechsand
Korn größer  als 2 mm = gebrochenes Hartgestein

Einbauort: Brunnenstraße
Verformungsmodul Ev2 mind. 120 MPa BK 3,2
Einbaustärke :  30 cm

Geforderte Wasserdurchlässigkeit: 2,6 * 10-5 m/s
Toleranz der Sollhöhe: +-2 cm
Ein Soll-Ist-Nachweis ist zu erbringen (Lieferschein).
Erschwernisse, z.B. durch Kanalschächte, Schieber- und
Hydrantenkappen sind in den EP mit einzukalkulieren.
Menge: 66,000 m³

**02.06.2 Schottertragschicht BKL 3,2 Asphaltfläche**
Schottertragschicht nach ZTV SoB - StB 20 /
Ausgabe 2004  bzw. DIN EN 13285 in 2 Lagen einbauen und
verdichten.
Körnung: 0/32
Körnung 2 bis 32 mm aus gebrochenem Hartgestein
Körnung  bis 0/2 aus Brechsand.

Einbauort: Römerstraße
Schichtdicke: 15 cm
Verformungsmodul Ev2 mind. 150 MPa BKL 3,2

geforderte Wasserdurchlässigkeit: 5,4 * 10-5 m/s
Toleranz der Sollhöhe: +/-2 cm
Einbau unter Pflasterfläche.
Ein Soll-Ist-Nachweis ist zu erbringen (Lieferschein).
Menge: 220,000 m²

**02.06.3 Tiefbordsteine liefern und versetzen.**
Tiefbordsteine aus Beton nach DIN EN 1340 in Verbindung
DIN 483 Restnorm, Qualität DIT
liefern und auf einem Betonfundament höhen- und
fluchtgerecht mit allen erforderlichen Schnitten
einbauen. Schnitte sind einzukalkulieren.

Tiefbordstein T 10/25/100 cm.
Farbe: grau
Einbauort: Fahrbnahnbereich und Seitenflächen

Rückenstütze aus Beton C20/25 bis 10 cm unter OK
Bordstein, 15 cm stark herstellen. Unterbeton C 20/25,
20 cm stark herstellen.
Fugen dicht gestoßen. In regelmäßigen Abständen von
max. 5-6 m sind Dehnungsfugen vorzusehen. Die Dehnfugen
sind aus Neukautschuk-Recycling-Material vulkanisiert
fest eingepresst bündig einzubauen und durchgehend bis
zur Frostschutzschicht herzustellen.
Die Herstellung von Dehnungsfugen ist einzurechnen und
wird nicht gesondert vergütet.
Die Bordsteine dürfen nicht aus Kiesbeton sein, sondern
müssen aus gebrochenen Hartgesteinsbeton hergestellt
sein.

Einschließlich aller erforderlichen Materialien und
Nebenleistungen.
Menge: 120,000 m

**02.06.4 Rundbordsteine setzen.**
Rundbordsteine aus Beton nach DIN EN 1340 in Verbindung
DIN 483 Restnorm, Qualität DIT auf einem Betonfundament
höhen- und fluchtgerecht mit allen erforderlichen
Schnitten einbauen. Schnitte sind einzukalkulieren.

Rundbordstein 15 / 22 / 100 cm
Farbe: grau
Anschlaghöhe : 4 cm.

Rückenstütze aus Beton C 20/25 bis 10 cm unter OF
Bordstein, 20 cm stark herstellen. Die Rückenstütze ist
senkrecht abzuschalen.
Unterbeton C20/25, 20 cm stark herstellen.
Fugen dicht gestoßen. In regelmäßigen Abständen von
max. 5-6 m sind Dehnungsfugen vorzusehen.Die Dehnfugen
sind aus Neukautschuk-Recycling-Material vulkanisiert
fest eingepreßt bündig und durchgehend bis zur
Frostschutzschicht herzustellen einzubauen .
Das Herstellen der Dehnungsfugen wird nicht gesondert
vergütet.
Die Bordsteine dürfen nicht aus Kiesbeton sondern
müssen aus gebrochenen Hartgesteinsbeton hergestellt
sein.
Menge: 10,000 m

**02.06.5 Dehnplatten liefern und einbauen**
Dehnplatte aus PE liefern und als Schallschutzplatte
zwischen der Gebäudewand und dem Straßenkörper
einabuen.

Dehnplatte aus aufgeschäumten PE,
Rollenware 25 x 0,5 m, Dicke 10mm.

Einschließlich aller erforderlichen Schnitte

Die Denhplatten sind 2cm unter der späteren Oberkannte
des angrenzenden bauteils abzuschneiden.

Die entstehende Fuge ist mit einem Epoxidharzmaterial
zu verschließen mit einem leichten Gefälle zur Straße.
Menge: 120,000 m

**02.06.6 2-zeilige Entwässerungsrinne aus Betonstein**
Betonpflasterstein 16x16x14 cm für 8 mm Fugenbreite,
Qualität DI K, gefertigt nach DIN EN 1338
"Pflastersteine aus Beton", Kennzeichnung",
Anforderungen gemäß TL Pflaster-StB06 und mit oben
genannten zusätzlichen Eigenschaften liefern und
fachgerecht nach DIN 18318:2006-10 und ZTV
Pflaster-StB06 auf ein mindestens 20 cm dickes (bei
hohen Lasten auch dicker) und noch nicht abgebundenes
Betonfundament aus C 25/30 höhen- und fluchtgerecht
nach Angaben der Bauleitung hammerfest versetzen. Das
Fundament ist zu verdichten. Die Außenseiten des
Fundamentes sind in der gesamten Höhe in Schalung
herzustellen. Die Fugenbreite soll mit ca. 8 mm
ausgebildet werden. Die Position beinhaltet
Aussparungen, bzw. Anpassungen an Straßenabläufe. In
regelmäßigen Abständen von max. 5-6 m sind
Dehnungsfugen vorzusehen. Die Dehnfugen sind aus
Neukautschuk-Recycling-Material vulkanisiert fest
eingepresst bündig einzubauen und durchgehend bis zur
Frostschutzschicht herzustellen.Die Vergütung für die
Herstellung von Dehnungsfugen und das Verfugen mit
vergütetem Fugenmörtel erfolgt in gesonderten
Positionen.

Betonpflasterstein mit Vorsatz und Fase, Fugenbreite
ca. 8 mm, Format (Raster) 16x16x14 cm. Vorgenannte
Steine müssen mit Portlandzement der Güteklasse CEM I
42,5 R, ohne Zusatz von Flugasche als Füller und  unter
ausschließlicher Verwendung von Basaltsplitt
hergestellt sein.
weitere nachzuweisende Eigenschaften:
Kernbetonzementgehalt:  min. 280 kg/m³
Vorsatzzementgehalt:  min. 400 kg/m³
Druckfestigkeit:  60 N/mm² im Mittel, kein
Einzelwert kleiner 50 N/mm²
erhöhter Witterungswiderstand (eFT):Abwitterung < 500
g/m² im Mittel nach den CDF-Verfahren
Die Verlege- und Versetzhinweise des Herstellers sind
ebenso Vertragsgrundlage, wie DIN 18318 und die ZTV
Pflaster-StB06. Die Produkte des Lieferanten müssen
zusätzlich vom Güteschutz fremdüberwacht sein.
Schnitte zur Anpassung an örtliche Gegebenheiten sowie
das Setzen der Ablaufroste auf planmäßige Höhe sind
einzurechnen.

2-zeilige Pflasterrinne
Rinnenbreite:  35 cm
Farbe:  grau
Oberfläche:  unbehandelt

vor und hinter den Dehnfugen ist statt Schnitten je 1
Stein 16x24x12 cm zu verwenden.

Einschließlich aller erforderlichen Materialien und
Nebenleistungen.
Menge: 10,000 m

**02.06.7 Trass Haftschlämme**
Haftbrücke für 2-zeilige Entwässerungsrinne
für Rinnenpflaster, frostbeständig

mineralisch
- hochvergütet
- schnellerhärtend
- hydraulisch abbindend und erhärtend
- leicht und geschmeidig verarbeitbar
- frost- und wasserbeständig nach Erhärtung
- spannungsarmer Erhärtungsverlauf

Zement gemäß DIN EN 197-1
- Trass gemäß DIN 51043
- gestufte Gesteinskörnung gemäß DIN EN 13139
- Additive zur besseren Untergrundhaftung
- Additive zur Steuerung und Verbesserung der
Verarbeitungs- und Produkteigenschaften

Körnung 0 - 0,5 mm
Wasserbedarf ca. 6,0 l pro 25 kg/Sack
Mischzeit ca. 3 Minuten
Reifezeit ca. 5 Minuten
Verarbeitungszeit ca. 1 Stunde

Die Einbau wird zwingend erforderlich und ist mittels
Lieferscheinnachweis zu dokumentieren.
Einschließlich aller erforderlichen Materialien und
Nebenleistungen.
Menge: 10,000 m

**02.06.8 Fugenvergußmörtel**
Fugenvergussmörtel
für 2-zeilige Entwässerungsrinne.
Unterer Fugenbereich:
Zementgebundener Pflasterfugenmörtel mit Trass

geeignet für die Nutzungskategorie N3 gemäß ZTV Wegebau
- für Flächen mit Verkehrsbelastung
- zur Verfugung von Alt- und Neupflaster
- geeignet für das waage- und senkrechte Verfugen von
Rinnen, Zeilen und Bordsteinen aus Betonsteinen
- für die Ausbildung von Entwässerungsrinnen

erfüllt die Anforderungen des FGSV-Arbeitspapiers 618/2
- hoch fließfähig
- selbstverdichtend
- polymermodifiziert
- hohe Druckfestigkeit
- speziell abgestimmte Druckfestigkeit
- geringe Schwindneigung
- spannungsarm abbindend durch original tubag Trass
- einkomponentig
- wasserundurchlässig nach Erhärtung
- leichte Verarbeitung
- hoher Frost-Tausalz-Widerstand
- Kehrmaschinen geeignet
- Zement gemäß DIN EN 197-1
- Trass gemäß DIN 51043
- gestufte Gesteinskörnung gemäß DIN EN 13139

Oberer Fugenbereich:

3-komponentiger, formulierter Reaktionsharzmörtel mit
definierter Mineralkornmischung für schwere Verkehrsbelastungen

- fließfähig
- selbstverdichtend
- speziell abgestimmte Druckfestigkeit
- dreikomponentig
- leichte Verarbeitung
- hoher Frost-Tausalz-Widerstand
- Kehrmaschinen geeignet

Farbe: Wie Rinnenstein
Menge: 10,000 m

**02.06.9 Dehnungsfugen für 2-zeilige Rinne**
ZB-Dehnscheibe für 2-zlg. Entwässerungsrinne.
Dehnscheibe aus Neukautschuk-Recycling-Material,
vulkanisiert NR/SBR Kautschuk, Dichte 1,2 kg/dm², Farbe
schwarz, Shore-A-Härte 53+/-10, kein Gummigranulat,
fest eingepresst im Abstand von 0,5-1 m rechts und
links der Straßenabläufe, im Rinnenbereich im Abstand
von 5-10 m, abhängig von der Steinhöhe.Die Größe der
Pass-Stücke, die an die Dehnfuge anschließen muss
mindestens 50% der Größe eines Normalsteines
entsprechen
Die Dehnungsscheibe ist in der gesamten Aufbauhöhe
Beton/Mörtel/Stein auszubilden.
Menge: 6,000 Stk

**02.06.10 1-zeilige Betonsteinbänderung**
1-zeilige Betonsteinbänderung entlang Bordsstein (oben
und unten) liefern und herstellen.
Steinmaße: ca. 16*16*14 cm Betonunterbau und
Rückenstütze aus
Beton C 25/30 ca. 20 cm stark,
Einbindetiefe der Steine in Mörtel 4-5 cm.
Mischungsverhältniss:  1 : 3
Die Verfugung hat vor Abbinden des Mörtels und des
Betons zu erfolgen. Die Fugenbreite muß mind. 8 mm, in
Kopfhöhe der Steine max. 15 mm betragen, Preßfugen sind
nicht erlaubt.

Verfugung: zweischichtiger Fugenverguss,
selbstverdichtend
Unterer Fugenbereich mit hochfestem hydraulischem
Mörtel mit ca. 70 N/qmm
Druckfestigkeit auf 3/4 einschlämmen.
Oberer Fugenbereich mit Epoxydharzmörtel
selbstverdichtend Druckfestigkeit 15-25 N/mm² (nach 3
bis 7 Tagen) bis 3-4
cm von oben vergießen. Herstellervorschrift beachten,
einschl. Nachbehandlung und Nebenarbeiten.
Mörteldichte: ca. 1,5 kg/dm³.
Enddruckfestigkeit 40 N/mm².

In regelmäßigen Abständen sind Dehnungsfugen
vorzusehen.
Einschließlich aller erforderlichen Materialien und
Nebenleistungen.
Menge: 120,000 m

**02.06.11 Trass Haftschlämme**
Haftbrücke für 1-zeilige Entwässerungsrinne
für Rinnenpflaster, frostbeständig

mineralisch
- hochvergütet
- schnellerhärtend
- hydraulisch abbindend und erhärtend
- leicht und geschmeidig verarbeitbar
- frost- und wasserbeständig nach Erhärtung
- spannungsarmer Erhärtungsverlauf

Zement gemäß DIN EN 197-1
- Trass gemäß DIN 51043
- gestufte Gesteinskörnung gemäß DIN EN 13139
- Additive zur besseren Untergrundhaftung
- Additive zur Steuerung und Verbesserung der
Verarbeitungs- und Produkteigenschaften

Körnung 0 - 0,5 mm
Wasserbedarf ca. 6,0 l pro 25 kg/Sack
Mischzeit ca. 3 Minuten
Reifezeit ca. 5 Minuten
Verarbeitungszeit ca. 1 Stunde

Die Einbau wird zwingend erforderlich und ist mittels
Lieferscheinnachweis zu dokumentieren.
Einschließlich aller erforderlichen Materialien und
Nebenleistungen.
Menge: 120,000 m

**02.06.12 Fugenvergußmörtel**
Fugenvergussmörtel
für 1-zeilige Entwässerungsrinne.
Unterer Fugenbereich:
Zementgebundener Pflasterfugenmörtel mit Trass

geeignet für die Nutzungskategorie N3 gemäß ZTV Wegebau
- für Flächen mit Verkehrsbelastung
- zur Verfugung von Alt- und Neupflaster
- geeignet für das waage- und senkrechte Verfugen von
Rinnen, Zeilen und Bordsteinen aus Betonsteinen
- für die Ausbildung von Entwässerungsrinnen

erfüllt die Anforderungen des FGSV-Arbeitspapiers 618/2
- hoch fließfähig
- selbstverdichtend
- polymermodifiziert
- hohe Druckfestigkeit
- speziell abgestimmte Druckfestigkeit
- geringe Schwindneigung
- spannungsarm abbindend durch original tubag Trass
- einkomponentig
- wasserundurchlässig nach Erhärtung
- leichte Verarbeitung
- hoher Frost-Tausalz-Widerstand
- Kehrmaschinen geeignet
- Zement gemäß DIN EN 197-1
- Trass gemäß DIN 51043
- gestufte Gesteinskörnung gemäß DIN EN 13139

Oberer Fugenbereich:

3-komponentiger, formulierter Reaktionsharzmörtel mit
definierter Mineralkornmischung für schwere Verkehrsbelastungen

- fließfähig
- selbstverdichtend
- speziell abgestimmte Druckfestigkeit
- dreikomponentig
- leichte Verarbeitung
- hoher Frost-Tausalz-Widerstand
- Kehrmaschinen geeignet

Farbe: Wie Rinnenstein
Menge: 120,000 m

**02.06.13 3-zeilige Entwässerungsrinne aus Betonstein**
3-zeilige Entwässerungsrinne aus Betonstein als
Muldenrinne liefern  und auf einem Betonfundament
höhen- und fluchtgerecht mit erforderlichen
Gehrungsschnitten einbauen.
Schnitte zur Anpassung an örtliche Gegebenheiten sowie
das Setzen der Ablaufroste auf planmäßige Höhe sind
einzurechnen.

Rinnenbreite:  50 cm
Farbe:  grau
Abmessung:  Randsteine 16,5/16,5/12-14,5
  Mittelsteine 16,5/16,5/12

vor und hinter den Dehnfugen ist statt Schnitten je 1
Stein 16x24x12 cm zu verwenden.

Betonfundament aus C 20/25, 20 cm dick herstellen.
Das Fundament ist zu verdichten. Die Außenseiten des
Fundamentes sind in der gesamten Höhe in Schalung
herzustellen. Die Fugenbreite soll mit min. 5 mm
ausgebildet werden. Die Position beinhaltet
Aussparungen, bzw. Anpassungen an Straßenabläufe. Die
Größe der Passstücke, die an Einbauten, Aussparungen
usw. anschließen muss mindestens 50% der Größe eines
Normalsteines entsprechen. Die Vergütung für die
Herstellung von Dehnungsfugen und das Verfugen erfolgt
in gesonderten Positionen. Die Verlege- und
Versetzhinweise des Herstellers sind ebenso
Vertragsgrundlage, wie DIN 18318 und die ZTV
Pflaster-StB06. Die Produkte des Lieferanten müssen
zusätzlich vom Güteschutz fremdüberwacht sein.
In regelmäßigen Abständen von max. 5-6 m sind
Dehnungsfugen vorzusehen. Die Dehnfugen sind aus
Neukautschuk-Recycling-Material vulkanisiert fest
eingepreßt bündig einzubauen und durchgehend bis zur
Frostschutzschicht herzustellen.
Einschließlich aller erforderlichen Materialien und
Nebenleistungen.
Menge: 50,000 m

**02.06.14 Trass Haftschlämme**
Haftbrücke für 3-zeilige Entwässerungsrinne
für Rinnenpflaster, frostbeständig

mineralisch
- hochvergütet
- schnellerhärtend
- hydraulisch abbindend und erhärtend
- leicht und geschmeidig verarbeitbar
- frost- und wasserbeständig nach Erhärtung
- spannungsarmer Erhärtungsverlauf

Zement gemäß DIN EN 197-1
- Trass gemäß DIN 51043
- gestufte Gesteinskörnung gemäß DIN EN 13139
- Additive zur besseren Untergrundhaftung
- Additive zur Steuerung und Verbesserung der
Verarbeitungs- und Produkteigenschaften

Körnung 0 - 0,5 mm
Wasserbedarf ca. 6,0 l pro 25 kg/Sack
Mischzeit ca. 3 Minuten
Reifezeit ca. 5 Minuten
Verarbeitungszeit ca. 1 Stunde

Die Einbau wird zwingend erforderlich und ist mittels
Lieferscheinnachweis zu dokumentieren.
Einschließlich aller erforderlichen Materialien und
Nebenleistungen.
Menge: 50,000 m

**02.06.15 Fugenvergußmörtel**
Fugenvergussmörtel
für 3-zeilige Entwässerungsrinne.
Unterer Fugenbereich:
Zementgebundener Pflasterfugenmörtel mit Trass

geeignet für die Nutzungskategorie N3 gemäß ZTV Wegebau
- für Flächen mit Verkehrsbelastung
- zur Verfugung von Alt- und Neupflaster
- geeignet für das waage- und senkrechte Verfugen von
Rinnen, Zeilen und Bordsteinen aus Betonsteinen
- für die Ausbildung von Entwässerungsrinnen

erfüllt die Anforderungen des FGSV-Arbeitspapiers 618/2
- hoch fließfähig
- selbstverdichtend
- polymermodifiziert
- hohe Druckfestigkeit
- speziell abgestimmte Druckfestigkeit
- geringe Schwindneigung
- spannungsarm abbindend durch original tubag Trass
- einkomponentig
- wasserundurchlässig nach Erhärtung
- leichte Verarbeitung
- hoher Frost-Tausalz-Widerstand
- Kehrmaschinen geeignet
- Zement gemäß DIN EN 197-1
- Trass gemäß DIN 51043
- gestufte Gesteinskörnung gemäß DIN EN 13139

Oberer Fugenbereich:

3-komponentiger, formulierter Reaktionsharzmörtel mit
definierter Mineralkornmischung für schwere Verkehrsbelastungen

- fließfähig
- selbstverdichtend
- speziell abgestimmte Druckfestigkeit
- dreikomponentig
- leichte Verarbeitung
- hoher Frost-Tausalz-Widerstand
- Kehrmaschinen geeignet

Farbe: Wie Rinnenstein
Menge: 50,000 m

**02.06.16 Asphalttragschicht aus AC 32 T S herstellen**
Asphalttragschicht gemäß ZTV-Asphalt-StB 07 aus
AC 32 T s maschinell herstellen

Fläche: Römerstraße

Einbau im Straßenbereich
Einbaudicke: 10 cm,
Mischgutart AC 32 T S,
Bindemittel 50/70

Erschwernisse für den Einbau um Schieberkappe,
Hydrantenkappen und Schachtdeckel sind in den EP
einzurechnen und werden nicht gesondert vergütet.
Menge: 220,000 m²

**02.06.17 Asphaltbinderschicht aus AC 16 B S herstellen**
Asphaltbinderschicht gemäß ZTV-Asphalt-StB 07 aus
AC 16 B S maschinell herstellen

Fläche: Römerstraße

Einbau in Verkehrsflächen Belastungsklasse Bk 3,2
Einbaudicke 6,5 cm
Mischgutart AC 16 B S
Bindemittel PmB 25/55-55 A
Grobe Gesteinskörnung = Kategorie C 100/0
Menge: 220,000 m²

**02.06.18 Asphaltdeckschicht aus SMA 11 S herstellen**
Asphaltdeckschicht gemäß ZTV Asph-StB 07 aus
SMA 11 S maschinell herstellen.

Fläche: Römerstraße

Einbau in Fahrbahnfläche
Dicke: 3,5 cm,
Bindemittel  25/55-55

Erschwernisse für den Einbau um Schieberkappe,
Hydrantenkappen und Schachtdeckel sind in den EP
einzurechnen und werden nicht gesondert vergütet.
Menge: 220,000 m²

**02.06.19 Bitumenemulsion aufsprühen**
Bitumenemulsion zur Herstellung des Schichtenverbundes
aufsprühen.

Das Reinigen der anzusprühenden Fläche vor dem
Ansprühvorgang ist einzukalkulieren.

Unterlage = Asphaltbefestigung
Bindemittel =  C40BF1-S
Bindemittelmenge =  300 g/m2
In Verkehrsflächen der Belastungsklasse:  BK 3,2

Vor Einbau  Asphaltdeckschicht.
Vor Einbau  Asphaltbinderschicht.
Menge: 440,000 m²

**02.06.20 Abstreusplitt 1/3**
Abstreusplitt 1/3  liefern und das Abstreumaterial auf
die Oberfläche der noch heißen Deckschicht aufbringen
und einwalzen. Nichtgebundenes Abstreumaterial ist zu
entfernen.
Material: Edelsplitt 1/3
Menge :  2,0 kg/qm
Menge: 220,000 m²

**02.06.21 Asphaltfugen nachschneiden und vergiessen**
Die Längs- und Querfugen zwischen
bestehender Fahrbahndecke oder angrenzenden Bauteilen
(z. B. Rinne oder Bordstein) und neuer Deckenfläche
sind  nachzuschneiden, mit Fugenspalt zu versehen und
mit Fugenvergussmasse zu füllen.
Fugentiefe entsprechend der Dicke der Deckschicht.
Einschließlich Vorbehandlung der Fuge gemäß
Verarbeitungsvorschriften des Herstellers der
Vergussmasse (z.B. Reinigung und Voranstrich).
Vergussmasse gemäß DIN EN 14188-1 elastisch
entsprechend TL/TP Fug-StB 01
Die Deckenanschlüsse sind niveaugleich herzustellen.
Einschließlich aller erforderlichen Materialien und
Nebenleistungen.
Menge: 250,000 m

**02.06.22 Einbauteile angleichen**
Einbauteile (Hydranten- und Schieberkappen) freilegen
und auf neue Höhe setzen. Freigelegten Bereich
verfüllen.
Aufbruchmaterial ist aufzunehmen, abzufahren und auf
einer amtl. Deponie zu entsorgen.
Einbauort: Fahrbahn

Einschließlich aller erforderlichen Materialien und
Nebenleistungen.
Menge: 5,000 Stk

**02.06.23 Übergangsstein R 15/25 auf H 15/30**
Liefern und Versetzen von Übergangsteinen (links o.
rechts) Rundbord R 15 x 25 auf Hochbordstein 15 x 30
der Baulänge 100 cm.
Farbe: grau
Menge: 2,000 Stk

**02.06.24 Übergang Einfahrtsstein auf RB 15/22**
Liefern und Versetzen von Übergangsteinen (links o.
rechts) Einfahrtsstein 15/20/2 auf Rundbord R 15 x 22
der Baulänge 100 cm.

Farbe: grau
Menge: 2,000 Stk

#### Bereich 02.07 Entwässerungsarbeiten

**02.07.1 Bodenaustausch aufnehmen, lagern und wieder einbauen**
Bereits eingebautes Bodenaustauschmaterial des
Straßenneubaus aufnehmen, für den Wiedereinbau seitlich
lagern und nach Fertigstellung der Kanalarbeiten wieder
einbauen. Fehlmengen sind zu ersetzen.
Abrechnung erfolgt nach tatsächlich verbauten Mengen.
Max. Abweichung von der Sollhöhe +/- 2 cm
Tragfähigkeitswert:
Ev2 > 70 MPa,
Ev2/ Ev1 < 2,3
Einschließlich aller erforderlichen Materialien und
Nebenleistungen.
Menge: 4,000 m³

**02.07.2 Boden BM-0 - BM-F0* lösen und entsorgen**
Aushub ist profilgerecht zu lösen, zu laden und zu
einer amtlich zugelassenen Deponie zu transportieren
oder einer Verwertung gemäß LAGA TR Boden zuzuführen.
Anfallende Entsorgungskosten und Gebühren einschl. der
Deklarationsanalyse sind einzukalkulieren.

Aushub im Bereich Römerstraße für neue SK

Homogenbereich: B1, B2

Gemäß den Bodengutachten:

- Labor Hart vom 29.10.2025
- Labor Hart vom 29.09.2020

Aushub im Bereich: Gesamter Bausellenbereich bis UK
Bodenverbesserung

Einbauklasse: BM-0 bis BM-F0* nach EBV
  Z0 - Z0* nach LAGA

Einschließlich aller erforderlichen Materialien und
Nebenleistungen.
Menge: 15,000 m³

**02.07.3 Verbau für Gräben u. Schächte herstellen**
Verbau für Gräben u. Schächte herstellen
Verbau gem. DIN 4124 für Leitungsgraben nach Wahl des
AN
entsprechend statischen und konstruktiven
Erfordernissen herstellen, vorhalten und von der
Baustelle entfernen.
Abgerechnet wird je Grabenwand nach Länge in der Achse
des Verbaus, horizontal, multipliziert mit der Höhe
zwischen Grabensohle und der vorgeschriebenen Oberkante
des Verbaues, andernfalls bis 5 cm über UK ausgebaute
Asphaltschicht.
Verbau für zugehörigen Leitungsgraben und
Schachtbaugruben.

Grabentiefe  bis 3,0 m.
Breite der Grabensohle bis 2,0 m.
Abrechnungshorizont: ab UK Bodenaustausch + 5 cm

Einschließlich aller erforderlichen Materialien und
Nebenleistungen.
Menge: 25,000 m²

**02.07.4 Rohplanum im Kanalgraben herstellen**
Nach dem Erdaushub ist ein Rohplanum für den Einbau des
Bodenaustauschs unterhalb der Leitungszone
herzustellen.
Max. Abweichung von der Sollhöhe +/-2 cm.

Einschließlich aller erforderlichen Materialien und
Nebenleistungen.
Menge: 10,000 m²

**02.07.5 Einbetten und Überschütten von Rohrleitungen**
Profilgerechtes Einbetten und Überschütten von
Rohrleitungen  mit vom AN zu liefernden Stoffen,
die für die Bettung und Überschüttung dieser
Rohrleitung gem. DIN EN 1610 / ATV DVWK A 139 geeignet
sind. (z.B. Natur- und Brechsande mit
max. Kornanteil <0,063 mm von 5 Masse-%, Körnung
abgestimmt auf das Rohrmaterial).
Die Eignung der Materialien ist vor dem Einbau
nachzuweisen.
Die Verlegehinweise der Rohrhersteller sind unbedingt
zu beachten.

Rohrleitungsmaterial:  DN 160 PP

Material Liefern, einbauen und verdichten.
Proctordichte mind. 95 %. Einbauhöhe 0,30 m über
Rohrscheitel.
Einschließlich aller erforderlichen Materialien und
Nebenleistungen.
Menge: 8,000 m³

**02.07.6 Austauschboden DIN 18196 liefern und einbauen**
Einbauen von kornabgestuften, frostunempfindlichem
Material als Austauschboden für den Einbau im
Rohrgraben oberhalb der Leitungszone.
Einbauhöhe/Abrechnungsgrenze bis UK Bodenaustausch des
Straßenbaus.
Einbau in Lagen von max. 20 cm Dicke.
Max. Abweichung von der Sollhöhe +/- 2 cm

geeignete Bodenarten nach DIN 18196:
feinkornarme Sande und Kiese: SW, SU, ST, GW, GU, GT
Gemische aus gebrochenem Material (z.B. gebrochener
Tonschiefer, Lava), nach DIN 18196 mit einer Körnung
von 0/32 bis 0/56 mit maximalem Feinkornanteil
d0,063mm < 15%.

Die Eignung der Mineralstoffe ist vor dem Einbau
nachzuweisen.

Verformungsmodul Ev2 min. 45 MPa

Mengenermittlung nach Aufmaß in eingebauten Zustand.
Ein Soll-Ist-Nachweis ist zu erbringen.
Menge: 7,000 m³

**02.07.7 RW-Kanalrohr DN 160 PP SN 16**
Hochlast-Vollwand-RW-Kanalrohr
DN 160 Polypropylen SN 16 Hochlast-Vollwand-Kanalrohr
für Regenwasserleitungen liefern und
verlegen.
Rohre nach DIN EN 1852 mit Steckmuffe und fest
eingelegter Dichtung aus EPDM (Standard),
Ringsteifigkeit mind. 16 kN/m2 nachgewiesen,
hochabriebfest, ohne Zusatz von Füllstoffen.
Rohrleitung innen mit Hersteller-, Durchmesser- und
Rohstoffangabe signiert.
Farbe: azurblau
Untere Bettungsschicht nach DIN EN
1610 Typ 1, 100 mm,
Auflagerwinkel 90 Grad,
Abdeckung 150 mm,
Verfüllmaterial für Bettungsschichten,
Seitenverfüllung und Abdeckung
nach DIN EN 1610,
Proctordichte: min.95 %.

Einschließlich aller erforderlichen Materialien und
Nebenleistungen.
Menge: 10,000 m

**02.07.8 Zulage für Bogen DN 160 15 - 45 Grad**
Zulage für Bogen DN 160
Polypropylen, 15-88 Grad (blau)
Zulage zur Rohrleitung für das Liefern
und Verlegen von Bögen.
Materialgüte, Materialeigenschaften
und Farbe wie Rohrleitung.
Nachgewiesene Ringsteifigkeit
mindestens 16 kN/m².
Abwinkelung: 15 - 45 Grad
Menge: 18,000 St

**02.07.9 Abzweig DN 315/160 PP**
Abzweig DN 315/160 PP SN 16

Abzweig DN 315 / 160 PP
45 Grad

liefern und einbauen
Menge: 6,000 Stk

**02.07.10 Strassenablauf in Pultform 500/300**
Strassenablauf DIN 4052 aus Beton, für Aufsatz in
Pultform 300/500 einbauen.
Einbautiefe ca. 870 mm, gemessen von Unterkante Boden
bis Unterkante Aufsatz.
Mit verzinktem Eimer DIN 4052-D1, kurze Bauform mit
Notüberlauf.
Boden 1a ähnlich DIN 4052-1a,
DN 160 mit Steckmuffe L, für PP SN 10-Rohre DIN 19534,
Zwischenteil DIN 4052-6a, Schaft DIN 4052-11,
Auflagerring DIN 4052-10b, passend zu Ausätzen 500/300.
Fugen mit Mörtel MG III, DIN 1053, dicht füllen.
Füllung glattstreichen. Auflager aus Beton C 12/15, 10
cm stark, herstellen.
Aufsatz wird gesondert vergütet.
Menge: 2,000 Stk

**02.07.11 500 x 300 Aufsatz Kalsse D400**
Aufsatz Klasse D400

Entsprechend DIN EN 124-2
KIWA geprüft und gemäß den Gütebestimmungen des RAL GZ
692 in der Gütebeobachtung

305x520mm, Pultform, mit dämpfender Einlage, 17mm
Schlitzweite für Fußgängerstraßen, Einlaufquerschnitt
715cm2, mit kraftschlüssiger Federarretierung, für
erhöhte Wasseraufnahme für erhöhte Wasseraufnahme von
mindestens 99 % bei bis zu 7,5 % Gefälle und einem
Wasserzufluss von 0  18 l/s (Nachweis gem.
Forschungsarbeit BUW), richtungsunabhängig überfahrbar
für Radfahrer, amphibienfreundlich

Voll-Guss-Rahmen, mit Bauzeitenentwässerung zum
Ausschlagen, mit dämpfender Einlage zur horizontalen
und vertikalen Dämpfung, Rahmenhöhe 180mm
Voll-Guss-Rost, mit zwei kraftschlüssigen
Federarretierungen, Rinnenform, 17mm Schlitzweite für
Fußgängerstraßen
Menge: 2,000 Stk.

**02.07.12 Strassenablauf in Rinnenform 500/500**
Strassenablauf DIN 4052 aus Beton, für Aufsatz in
Rinnenform 500/500 einbauen.
Einbautiefe ca. 870 mm, gemessen von Unterkante Boden
bis Unterkante Aufsatz.
Mit verzinktem Eimer DIN 4052-B1, kurze Bauform mit
Notüberlauf.
Boden 1a ähnlich DIN 4052-1a,
DN 160 mit Steckmuffe L, für PP SN 10-Rohre DIN 19534,
Zwischenteil DIN 4052-6a, Schaft DIN 4052-11,
Auflagerring DIN 4052-10b, passend zu Ausätzen 500/500.
Fugen mit Mörtel MG III, DIN 1053, dicht füllen.
Füllung glattstreichen. Auflager aus Beton C 12/15, 10
cm stark, herstellen.
Aufsatz wird gesondert vergütet.
Menge: 4,000 Stk

**02.07.13 500 x 500 Aufsatz Klasse D400**
Aufsatz Klasse D400

Entsprechend DIN EN 124-2
KIWA geprüft und gemäß den Anforderungen der
Gütesicherung nach RAL-GZ 692 in der Gütebeobachtung

505x505mm, Rinnenform, mit dämpfender Einlage, 17mm
Schlitzweite, Einlaufquerschnitt 947cm2, mit
kraftschlüssiger Federarretierung, für erhöhte
Wasseraufnahme für erhöhte Wasseraufnahme von
mindestens 99 % bei bis zu 7,5 % Gefälle und einem
Wasserzufluss von 0 - 18 l/s (Nachweis gem.
Forschungsarbeit BUW), richtungsunabhängig überfahrbar
für Radfahrer, amphibienfreundlich

Beton-Guss-Rahmen, mit Bauzeitenentwässerung zum
Ausschlagen, mit dämpfender Einlage zur horizontalen
und vertikalen Dämpfung,Rahmenhöhe 180mm
Voll-Guss-Rost, mit zwei kraftschlüssigen
Federarretierungen, Rinnenform, 17mm Schlitzweite

Aufsatz Klasse D400 liefern und gemäß den
Herstellervorschriften einbauen.
Menge: 4,000 Stk.

#### Bereich 02.08 Tiefbau Beleuchtung

**02.08.1 Bituminöse Befestigung trennen**
Bituminöse Befestigung in Fahrbahnen trennen.
Asphalttrag- und Asphaltdeckschichten geradlinig
schneiden.

Ort: Asphaltflächen
Trenntiefe: bis 15 cm

Einschließlich aller erforderlichen Materialien und
Nebenleistungen.
Menge: 40,000 m

**02.08.2 Teerfreie Asphaltflächen aufbrechen**
Asphaltflächen in nicht zusammenhängenden Teilflächen
aufbrechen, laden und zu einer amtlich zugelassenen
Deponie transportieren oder einer Verwertung zuführen.
Anfallende Entsorgungskosten und Gebühren einschl. der
Deklarationsanalyse sind einzukalkulieren.
Material beim Ausbau selektieren.

Ort: Fahrbahn und Privatflächen
Verwertungsklasse A gem. RuVA-StB 01/05
AVV- Nr.17 03 02
Bitumengemische
Dicke der bituminösen Befestigung: im Mittel 10-15 cm,
Abschnittsweise in verschiedenen Stärken.
Die ordnungsgemäße Entsorgung oder Verwertung ist
nachzuweisen.

Erschwernisse durch vorh. Einbauten (z.B. Schieber,
Hydranten, Schachtdeckel) sind mit einzukalkulieren.
Einschließlich aller erforderlichen Materialien und
Nebenleistungen.

Deponie:

'Büchenbeuren'

Deponiegebühren (_/t):

'4,50'

Umrechnungsfaktor 1 cbm =

'2,4' t
Menge: 40,000 m²

**02.08.3 Kabelgraben nach DIN 18300 herstellen**
Kabelgraben für Beleuchtung nach DIN 18300,
Homogenbereich 1 im Bereich unter dem Straßenplanum
bzw. im Bereich der Tieferkofferung ca. 0,30 m tief in
der erforderlichen Breite, i.d.R. 30 cm,
herstellen, einschließlich der Umhüllung des Kabels
bzw. Leerrohres mit je 10 cm Sandbett und Überdeckung.
Der verbleibende Graben ist mit geeignetem
Verfüllmaterial (z.B.Füllkies oder Lava) zu verfüllen
und standfest zu verdichten. Die Lieferung der
Materialien ist einzurechnen.
Abrechnungstiefe ab RStO-Planum.
Verformungsmodul Ev2 min. 70 MPa
Aushubmaterial aufnehmen und auf amtl. Deponie
entsorgen. oder einer Verwertung nach Wahl des AN
zuführen.

Homogenbereich: B1, B2

Gemäß den Bodengutachten:

- Labor Hart vom 29.10.2025
- Labor Hart vom 29.09.2020

Einbauklasse: BM-0 bis BM-F0* nach EBV
  Z0 - Z0* nach LAGA

Der Aushub für erforderliche Bau- und Lötgruben ist
einzurechnen.
Einschließlich aller erforderlichen Materialien und
Nebenleistungen.
Menge: 30,000 m³

**02.08.4 Asphalttragschicht aus AC 32 T N herstellen**
Asphalttragschicht gemäß ZTV-Asphalt-StB 07 aus
AC 32 T N herstellen

Einbau in Kleinflächen von Hand

Einbau im Grabenbereich des Beleuchtungskabels
Einbaudicke: 14 cm,
Mischgutart AC 32 T N,
Bindemittel 50/70
Menge: 40,000 m²

**02.08.5 Asphaltdeckschicht aus AC 8 DN herstellen**
Asphaltdeckschicht gemäß ZTV Asph-StB 07 aus
AC 8 DN herstellen.

Fläche: Einbau in Grabenbereich des Beleuchtungskabels

Einbau in Kleinflächen von Hand

Dicke: 4 cm,
Bindemittel  50/70

Erschwernisse für den Einbau um Schieberkappe,
Hydrantenkappen und Schachtdeckel sind in den EP
einzurechnen und werden nicht gesondert vergütet.
Menge: 40,000 m²

**02.08.6 Fundament 1,0 m für Beleuchtungseinrichtung**
Fundament für Beleuchtungseinrichtung
fachgerecht herstellen.
Dimension: DN 300
Material: SB
Länge: 1,0 m
mit Betonfundament
Rohröffnung zur Einführung der Kabelschlaufe vorsehen.
Eingeschlossen in die Leistung ist der erforderliche
Bodenaushub, die Wiederverfüllung, das Verdichten und
Andecken in den Seitenflächen. Überschüssiger Boden
wird Eigentum des AN und ist abzufahren.
Einschließlich aller erforderlichen Materialien und
Nebenleistungen.
Menge: 2,000 St

**02.08.7 Erdkabel NYY 5 x 10 mm²**
Bauseits geliefertes Erdkabel NYY 5 x 10 mm² verlegen.

Die abzurechnende Kabellänge ergibt sich aus dem an Ort
und Stelle mit der Bauleitung gefertigten Aufmaß von
Mast zu Mast incl. Schlaufen.
Die Kabelverlegung und Kabelabzweigung ist  i.d.
Örtlichkeit abzustimmen und das ordnungsgemäße
Verklemmen zu gewährleisten.
Kabel vom stehenden Kabelwagen oder durch Ausrollen
eines Kabelringes unter Einhaltungt der RWE-Richtlinie
"Bauweise Kabellegung" in vorhandenen Graben
einziehen.Die Bereitstellung eines LKW sowie eines
Kabelwagens incl. Kabeltransport ist in dieser Position
enthalten.

Einschließlich aller erforderlichen Materialien und
Nebenleistungen.
Menge: 300,000 m

**02.08.8 Trassenwarnband Beleuchtungskabel liefern und verlegen.**
Trassenwarnband für Beleuchtungskabel liefern,
und vor Wiederverfüllung über der Leitungstrasse
verlegen.
Einschließlich aller erforderlichen Materialien und
Nebenleistungen.
Menge: 300,000 m

**02.08.9 Fremdleitungen schräg und quer sichern**
SChräg und Quer im Straßenkoffer (einschl. evtl.
Tieferkofferung) verlaufende Fremdleitungen (Kabel,
Wasser, Gas, Kanal bis DN 250 o.ä.), soweit sie
innerhalb der Baugrube erhalten werden müssen,
sorgfältig freilegen, durch Unterstützung und/oder
Aufhängung dauerhaft sichern, einschließlich des
Mehraufwandes für die nach den Richtlinien des
Leitungsbetreibers erforderliche
Handschachtungsarbeiten bei Aushub und
Wiederverfüllung.

Einschließl. Lieferung und Einbau einer 10 cm dicken
Bettung und allseits 20 cm dicken Umhüllung aus Sand
sowie dem Ersatz aller beschädigten Materialien.

Bei einem lichten Abstand der Leitungen von weniger als
40 cm in den Achsen wird nur eine Leitung abgerechnet.

Diese Position wird nur abrechnungsfähig nach
Zustimmung des AG bzw. der Bauleitung, und wenn die
Leistungen durch Aufmaß und mindestens 3 Digital-Fotos
mit mind. 5 Megapixel nachprüfbar dokumentiert sind.
Einschließlich aller erforderlichen Materialien und
Nebenleistungen.
Menge: 50,000 m

**02.08.10 Dokumentation**
Erstellung eines Bestandsplans für die
Straßenbeleuchtung:
Einmessen der Leuchtenstandorte, des Kabelverlaufs
sowie der Lage von Muffen, Abzeigen, Schaltschränken
und sonstigen Anlagenteilen.
Der Bestandsplan muss mindestens folgende Angaben
enthalten:

Leuchten:
Hersteller
Modell
Leuchtmittel
Lichtpunkthöhe
Baujahr

Kabel:
Bezeichnung
Verlegetiefe
Verlegejahr

Schaltschränke:
Hersteller
Modell
Funktion
Baujahr

Der Bestandsplan ist zusammen mit der Schlussrechnung
3-fach farbig geplottet sowie in digitaler Form in
folgenden Datenformaten auf Datenträger zu übergeben:

Datenaustauschformat DXF
Zeichnung als *.PDF-Dokument

Die Art des Datenträgers und die Datenstruktur ist mit
dem AG rechtzeitig vor Übergabe abzustimmen.

Lagebezug der Daten ist UTM / ETRS89 Zone 32.
Höhenbezug der Daten ist mNN.

Einschließlich aller erforderlichen Materialien und
Nebenleistungen.
Menge: 1,000 Psch

#### Bereich 02.09 Material- und Kontrollprüfungen

**02.09.10 Probefelder anlegen**
Zu Beginn der Ausführungsarbeiten und zur Festlegung
der erforderlichen Dicke des Bodenaustauschs je
2 Probefelder
in den Maßen ca. 4,00*4,00m herstellen.

Folgende Werte sind auf den Prüfschichten einzuhalten:

Im Bereich der Planstraße:

OK Erdplanum Ev2 => 45 MPa  (Ev2/Ev1=< 2,3)
OK Bodenaustausch Ev2 => 70 MPa  (Ev2/Ev1=< 2,3)
Pro Schicht sind zwei Probefelder herzustellen.

Einschließlich aller erforderlichen Materialien und
Nebenleistungen.
Menge: 1,000 Stk

**02.09.20 Stat. Lastplattendruckversuch**
Lastplattendruckversuche sind gemäß ZTVE 4.3 als
Kontrollprüfung durchführen. Es müssen die geforderten
Werte für die Standfestigkeit des Planums und der
Frostschutzschicht erreicht werden.
Die Durchführung der LP-Versuche hat durch ein
anerkanntes neutrales Baugrundlabor zu erfolgen.
Einschließlich Gestellung von Personal und
Gegengewicht.
Einschließlich aller erforderlichen Materialien und
Nebenleistungen.
Menge: 4,000 Stk

#### Bereich 02.10 Stundenlohnarbeiten

**02.10.1 Facharbeiter**
Facharbeiter
Stundenlohnarbeiten durch Arbeitskräfte auf Anordnung
des AG ausführen.
Der geleistete Stundenaufwand ist mittels
Stundenzetteln zu dokumentieren.Diese müssen von der
örtlichen Bauüberwachung oder dem AG unterzeichnet
werden, andernfalls sind die Leistungen nicht
abrechnungsfähig.
Der Verrechnungssatz für die jeweilige Arbeitskraft
umfasst sämtliche Aufwendungen, insbesondere den
tatsächlichen Lohn einschließlich vermögenwirksamer
Leistungen mit den Zuschlägen für Gemeinkosten
(Sozialkassenbeiträgen, Winterbauumlage und dgl.),
sowie Lohn- bzw. Gehaltsnebenkosten und Zuschläge für
Überstunden.
Zuschläge für Nacht-, Sonntags- und Feiertagsarbeit
werden gesondert vergütet.
Poliere, Schachtmeister oder dgl.
Menge: 20,000 h

**02.10.2 Baugerätestunden, Bagger über 0,4 bis 1,0 m³.**
Bagger über 0,4 bis 1,0 m³ Löffelinhalt
Stundenlohnarbeiten durch Baugeräte auf Anordnung des
AG ausführen.
Der Verrechnungssatz für das jeweilige Gerät umfasst
sämtliche Aufwendungen für den Einsatz, insbesondere
Gerätevorhalte- und Betriebsstoffkosten sowie sämtliche
Zuschläge einschl. der Kosten für das
Bedienungspersonal.
Der Verrechnungssatz gilt für das zum Zeitpunkt des
Abrufes einsatzbereit auf der Baustelle befindliche
Baugerät.
Der geleistete Stundenaufwand ist mittels
Stundenzetteln zu dokumentieren.Diese müssen von der
örtlichen Bauüberwachung oder dem AG unterzeichnet
werden, andernfalls sind die Leistungen nicht
abrechnungsfähig.
Menge: 10,000 h

USt %: 19,00
